# Sanierung Grundschule Grüntal
Angebotsaufforderung (GAEB DA XML 3.3, DA83)
Projekt: 0126_GRU
Währung: EUR
Auftraggeber: Schulverband Sydow, vertreten durch das Amt Biesenthal-Barni, Berliner Straße 1, 16359 Biesenthal
Ausführungsort: Grundschule Grüntal, Dorfstraße 34, 16230 Sydower Fließ
Erstellt mit: 5 260326.1, NOVA AVA, 02.04.2026

## Allgemeine Vorbemerkungen
Allgemeine Vorbemerkungen:

Angaben zum Bauvorhaben
Bauvorhaben:
Grundschule Grüntal
Dorfstraße 34
16230 Sydower Fließ

Bauherr:
Schulverband Sydow
vertreten durch das Amt Biesenthal-Barnim
16359 Biesenthal

Gegenstand dieses Leistungsverzeichnisses sind Arbeiten im Bestand des Schulgebäudes der Grundschule Grüntal.
Das Gebäude ist während der Sommerferien nicht in Betrieb. Die Ausführung im Bereich des Eingangsbereichs erfolgt in der unterrichtsfreien Zeit.

Verbindlicher Ausführungszeitraum des Eingangsbereichs:
09.07.2026 bis 21.08.2026.

Achtung - Besondere Ausführungsfrist für die Arbeiten im Eingangsbereich:
Fertigstellung des Zugangs zum Schulgebäude bis zum 15.08.2026 verbindlich und nicht verlängerbar!

Der Haupteingang stellt den einzigen Zugang zum Schulgebäude dar und muss am 17.08.2026 wieder
uneingeschränkt für die öffentliche Nutzung zur Verfügung stehen. Der Auftragnehmer hat seine Leistungen
so zu planen und auszuführen, dass der Zugang zum Schulgebäude spätestens am 15.08.2026 vollständig,
funktionsfähig und abnahmefähig hergestellt ist.
Alle Arbeiten im Eingangsbereich sind bis zu diesem Datum vollständig abzuschließen, sodass eine
gefahrlose und ordnungsgemäße Nutzung des Haupteingangs gewährleistet ist. Dabei ist eine enge
Abstimmung und Zusammenarbeit mit dem Los 02 "Metallbauarbeiten" sicherzustellen.
Der restliche Teil des Sockels kann parallel zum Schulbetrieb fertiggestellt werden. Dabei ist der
Schulbetrieb in besonderem Maße zu berücksichtigen und Beeinträchtigungen sind auf das notwendige
Maß zu beschränken. Ziel ist es daher grundsätzlich, die Arbeiten bis zum Ende der Sommerferien am
21.08.2026 vollständig fertigzustellen.
Ein detaillierter Bauzeitenplan ist spätestens zwei Wochen vor Ausführungsbeginn vorzulegen und mit der
Bauleitung abzustimmen.

Ein SiGe-Koordinator wird gegebenenfalls vom Bauherrn bestellt.

Verbindliche Anweisungen erfolgen ausschließlich über die Bauleitung in Textform.

Allgemeine Ausführungsgrundlagen
Die Ausführung hat nach den anerkannten Regeln der Technik und Baukunst, den einschlägigen DIN-Normen, der VOB/C, den Herstellerangaben sowie den öffentlich-rechtlichen Vorschriften zu erfolgen.
Sämtliche Leistungen sind vollständig, funktionsgerecht und betriebsbereit zu erbringen, auch wenn einzelne Nebenleistungen nicht ausdrücklich beschrieben sind.
Der Auftragnehmer hat die Leistungen eigenständig zu koordinieren und mit anderen Gewerken abzustimmen.
Vor Ausführung sind sämtliche Maße am Bau zu prüfen. Unstimmigkeiten sind der Bauleitung unverzüglich schriftlich mitzuteilen.

Angebot und Kalkulationsgrundlagen
Der Bieter hat sich vor Abgabe des Angebotes eigenverantwortlich über folgende Punkte zu informieren:
- Lage und Zugänglichkeit der Baustelle
- örtliche Gegebenheiten
- Bestandssituation
- Medienanschlüsse
- logistische Anforderungen aufgrund der kurzen Bauzeit
Ein Ortsbegehungstermin kann auf Wunsch des AN vereinbart werden. Eine entsprechende Anfrage ist zu stellen.
Nachforderungen aufgrund fehlender Ortskenntnis oder unzureichender Prüfung sind ausgeschlossen.
Mit Angebotsabgabe bestätigt der Bieter, dass die angebotene Leistung technisch vollständig erfasst ist.
Stundenlohnarbeiten werden nur vergütet, wenn sie vor Ausführung schriftlich beauftragt wurden. Die Stundennachweise sind unverzüglich zur Bestätigung vorzulegen.

Termin- und Bauablaufregelung
Der Ausführungszeitraum der Arbeiten im Bereich des Haupteingangs ist verbindlich und nicht verlängerbar.
Der Auftragnehmer hat seinen Personal-, Geräte- und Materialeinsatz so zu planen, dass die vollständige Fertigstellung im Bereich des Eingangs der Schule spätestens bis zum 22.08.2026 gewährleistet ist. Der restliche Teil des Sockels kann parallel zum Schulbetrieb fertiggestellt werden.
Erforderlichenfalls sind Mehrschichtbetrieb oder Wochenendarbeiten einzuplanen, sofern öffentlich-rechtlich zulässig.
Ein detaillierter Bauzeitenplan ist spätestens zwei Wochen vor Ausführungsbeginn vorzulegen und mit der Bauleitung abzustimmen.

Sicherheitstechnische Belange und Festlegungen
Diese sicherheitstechnischen Vorbemerkungen dienen als grundsätzliche Regelung zur Umsetzung und Einhaltung der Forderungen aus der Baustellenverordnung. Sie entbinden den Auftragnehmer nicht von seinen gesetzlichen Verpflichtungen zur Einhaltung insbesondere folgender Vorschriften:
§ Arbeitsschutzgesetz (ArbSchG)
§ Arbeitssicherheitsgesetz (ASiG)
§ Arbeitsstättenverordnung (ArbStättV)
§ Baustellenverordnung (BaustellV)
§ Gefahrstoffverordnung (GefStoffV)
§ Technische Regeln für Gefahrstoffe (TRGS)
sowie den gültigen Vorschriften und Regelungen der gesetzlichen Unfallversicherungsträger, insbesondere den jeweils gültigen
§ Unfallverhütungsvorschriften (UVV)
§ Richtlinien, Sicherheitsregeln und andere bauberufsgenossenschaftliche Schriften für Sicherheit und Gesundheit bei der Arbeit (DGUV-Vorschriften, Regeln, Grundsätze und Informationen)
Für die Einhaltung vorgenannter Regelungen bleibt der Auftragnehmer allein verantwortlich.
Mit Auftragserteilung werden folgende Dokumente zum Vertragsbestandteil:
§ SiGe-Plan
§ Baustellenordnung
Spätestens 4 Wochen vor Ausführungsbeginn ist vom Auftragnehmer gemäß § 5 ArbSchG eine Gefährdungsanalyse für die zu seinem Leistungsumfang gehörenden Leistungen und Arbeiten sowie eine Sicherungskonzeption durchzuführen. Diese gilt als Dokumentation gemäß § 6 ArbSchG und ist dem Auftraggeber zu übergeben.
Spätestens 4 Wochen vor Ausführungsbeginn sind, sofern erforderlich, Sachkundennachweise gemäß § 7 ArbSchG dem SiGe-Koordinator zu übergeben.
Spätestens mit Baubeginn ist dem SiGe-Koordinator der verantwortliche Bauleiter sowie die für Sicherheit und Gesundheitsschutz zuständige Person zu benennen.
Der SiGe-Koordinator ist zur Einstellung sicherheitswidriger Arbeiten berechtigt. Daraus entstehende Kosten gehen zu Lasten des betreffenden Auftragnehmers.

Baustelleneinrichtung
Der Auftragnehmer hat sich vor Angebotsabgabe über die örtlichen Verhältnisse zu informieren.
Alle erforderlichen Einrichtungen, Schutzmaßnahmen, Absperrungen, Medienanschlüsse, Container, Lagerflächen sowie die vollständige Räumung der Baustelle sind in die Einheitspreise einzukalkulieren.
Zufahrten und Rettungswege sind jederzeit freizuhalten.
Nach täglichem Arbeitsende ist der Baustellenbereich ordnungsgemäß zu sichern und zu verschließen.

Arbeiten im Bestand
Bei allen Arbeiten ist besondere Sorgfalt im Umgang mit der vorhandenen Bausubstanz erforderlich.
Beschädigungen sind zu vermeiden. Schutzmaßnahmen sind in die Einheitspreise einzukalkulieren.
Erkannte Mängel an Vorleistungen sind unverzüglich schriftlich anzuzeigen.

Qualitätssicherung
Vor Beginn der Arbeiten benennt der Auftragnehmer einen verantwortlichen Bauleiter.
Es dürfen nur zugelassene und normgerechte Baustoffe verwendet werden.
Die Abrechnung erfolgt auf Grundlage gemeinsamer Aufmaße.

Abnahme und Dokumentation
Die Fertigstellung ist schriftlich anzuzeigen.
Zur Abnahme sind sämtliche erforderlichen Nachweise, Prüfprotokolle und Dokumentationen vorzulegen.

Entsorgung und GewAbfV
Die Entsorgung nicht gefährlicher Abfälle hat gemäß Gewerbeabfall-Verordnung (GewAbfV) zu erfolgen.
Getrenntsammlung, Nachweisführung und Dokumentation sind vom Auftragnehmer sicherzustellen.

## Allgemeine Vertragsbedingungen
Allgemeine Vertragsbedingungen:

Ausschreibungsunterlagen
Es gelten diese Ausschreibungsunterlagen entsprechend dem Leistungsverzeichnis.
AN = Auftragnehmer; AG = Auftraggeber

Vertragsgrundlage
Vertragsgrundlage werden die VOB Teil B und Teil C (Allgemeine Technische Vertragsbedingungen - ATV) in der gültigen Fassung zum Zeitpunkt der Ausschreibung.

Fristen
Ausführungsfristen: 09.07.2026 bis 21.08.2026 (Bereich Haupteingang Schule)
Die Leistungen im Bereich des Haupteingangs sind innerhalb dieses Zeitraums vollständig fertigzustellen.
Orientierend s. Angebotsdeckblatt, Terminvereinbarung mit der Vergabe sowie Bauzeitenplan.

Ausführung und Bauablauf
Der Ausführung werden die Architektenpläne der Ausführungs- sowie Genehmigungsplanung zugrunde gelegt.
Etwaige erforderliche Montagepläne sind vor der Fertigung dem Bauherren und der Bauleitung zur Freigabe vorzulegen.
Der AN ist verpflichtet, rechtzeitig vor Arbeitsbeginn die v. g. Unterlagen selbstverantwortlich auf Übereinstimmung mit den DIN, den anerkannten Regeln der Technik des betreffenden Handwerks sowie auf etwaige Widersprüche zu überprüfen.
Hat der AN Bedenken gegen die vorgesehene Ausführung, so hat er den Bauherren sofort schriftlich zu informieren.
Für Arbeiten, die im Leistungsverzeichnis nicht aufgeführt sind, müssen vom AN unaufgefordert vor Arbeitsbeginn Nachtragsangebote dem Bauherren vorgelegt werden. Einsichtnahme in die Kalkulation ist zu gewähren.
Die Ausführung der Nachträge erfolgt erst nach schriftlicher Auftragserteilung (Nachtragsvereinbarung) durch den AG.
Der Feinablaufplan ist bis zum Baubeginn vom AN der örtlichen Bauüberwachung zu übergeben und durch diese bestätigen zu lassen.
Eine kontinuierliche und ungehinderte Arbeitsweise kann nicht gewährleistet werden. Die Arbeiten können auch abschnittsweise zur Ausführung gelangen.
Der Auftragnehmer verpflichtet sich, seinen Personal- und Geräteeinsatz sowie seine Materiallieferungen dem Baufortschritt so anzupassen, dass alle vereinbarten und festgelegten Termine sowie die im Vertrag festgelegten Zwischen- und Fertigstellungstermine unbedingt eingehalten werden.

Besonderheiten Baustelle
Siehe Zusätzliche Technische Vertragsbedingungen (ZTV) sowie Hinweise in jeweiligen Positionen des Leistungsverzeichnisses, die Unterlagen der Tragwerksplanung (Hauptstatik, Prüfberichte), das Brandschutzkonzept in der genehmigten Fassung sowie die Unterlagen der bauordnungsrechtlichen Genehmigung.

Schlüsselgewalt zu Baustelle
Die Arbeiten finden im Bereich eines Schulgebäudes im Bestand statt.
Die Ausführung erfolgt größtenteils während der Sommerferien. Das Gebäude ist in diesem Zeitraum nicht in vollem Betrieb.
Die Arbeitszeiten sind mit der Bauleitung abzustimmen. Der Zutritt zum Gelände ist ggf. abzustimmen.

Baustelleneinrichtung
Siehe BE-Plan in der Anlage.
Im Bereich der Baustelle stehen Parkplätze für die Firmenfahrzeuge in ausreichender Anzahl zur Verfügung. Bauwasser und Baustrom werden bauseits zur Verfügung gestellt. Die Umlage für Verbrauchskosten wird vertraglich nach üblichen Sätzen vereinbart.
Der Zugang zur Baustelle erfolgt über den Hauptzugang von der Straße aus über eine Baustraße, die Teil der Ausschreibung ist.

Abfälle / Aufräumen auf der Baustelle
Anfallendes Verpackungsmaterial bleibt Eigentum des AN und ist, soweit möglich, dem Dualen System zuzuführen oder auf andere Art ordnungsgemäß zu entsorgen.
Überschüssiges Baumaterial (Verschnitt, Rest etc.) und Baustellenabfälle aus dem Bereich des AN entsorgt dieser in eigener Zuständigkeit.
Die Baustelle ist täglich, bei Bedarf auch mehrmals täglich, aufzuräumen. Die gesamte Baustelle (innen und außen) ist regelmäßig 1 x wöchentlich besenrein auszufegen.
Gefüllte Container sind ohne Aufforderung unverzüglich abzufahren.
Grundsätzlich ist in sämtliche Positionen seitens des AN einzukalkulieren:
- Transport zur Entnahmestelle
- Sortieren des Abfalls
- Deponie- bzw. Annahmegebühren
Es wird besonderen Wert auf eine saubere und aufgeräumte Baustelle gelegt.
Bei Nichtbefolgung wird bereits nach einmaliger Aufforderung durch die Bauleitung ein Dritter zu Lasten des Verursachers beauftragt.

Sonn- und Feiertag
An Sonn- und Feiertagen darf nur nach ausdrücklicher Zustimmung durch den AG gearbeitet werden.

Stundenlohnarbeiten
Für Stundenlohnarbeiten gelten die Regularien der VOB/B und die angebotenen Stundensätze.

Fachbauleiter
Fachbauleiter und Vorarbeiter vor Ort:
Der AN muss für das Bauvorhaben einen kompetenten, deutschsprachigen Fachbauleiter/in und einen örtlich präsenten Vorarbeiter/in zur Verfügung stellen und namentlich benennen. Ein Austausch darf nur in Abstimmung mit dem AG erfolgen.

Dokumentation
Der AN ist verpflichtet, in einem Startgespräch dem Gesamtbauleiter/in die Datenblätter und Systemzeichnungen sowie Gütezeichen der Materialien über die auszuführenden Bauteile vor der Ausführung zu übergeben.
Nach positiver Überprüfung kommen diese Unterlagen in die Dokumentationsordner für den AG. Dasselbe gilt für Montagezeichnungen und Revisionsunterlagen im Zuge der Ausführung.

Gefährdungsbeurteilung
Der AN ist auf Grund von Vorschriften verpflichtet, vor Ausführung seiner Leistungen eine Gefährdungsbeurteilung zu erstellen, mit dem Bauleiter zu besprechen und zu übergeben.

Maßaufnahme, Abrechnung, Abnahme
Der AN ist verpflichtet alle Planunterlagen und Angebotsunterlagen eigenverantwortlich rechtzeitig zu prüfen und Plandifferenzen dem Bauherren anzuzeigen.
Alle Maße sind am Bau zu prüfen.
Es wird explizit eine förmliche Abnahme gemäß § 12 Abs. 4 VOB/B vereinbart.

Brandschutz auf der Baustelle / Berufsgenossenschaft / Ersthelfer
Arbeiten mit Brandgefahr (Schweiß-, Trenn- und Schneidearbeiten) und Explosionsgefahr sind dem AG rechtzeitig anzuzeigen.
Die Bereitstellung einer Brandwache gemäß den berufsgenossenschaftlichen Vorgaben ist durch den AN sicherzustellen.
Auf der Baustelle herrscht generell Rauchverbot.
Der AN ist verpflichtet, dem AG Name und Erreichbarkeit des von ihm eingesetzten Ersthelfers mitzuteilen.

Schlussbemerkungen
Der AN bestätigt ausdrücklich, dass er fachlich in der Lage ist, die ausgeschriebenen Leistungen auszuführen, über ausreichend eigenes Personal und Maschinen verfügt, sich über die Beschaffenheit der Baustelle informiert hat und die Unterlagen vollständig erhalten hat.

## Zusätliche Technische Vertragsbedingungen (ZTV)
Zusätzliche Technische Vertragsbedingungen:

Entsprechend VOB Teil C (ATV – Allgemeine Technische Vertragsbedingungen für Bauleistungen) in Verbindung mit VOB/B und VOB/C in der jeweils gültigen Fassung.
Die Nummerierung erfolgt gemäß DIN 18299, Punkte 1 bis 5.
AN = Auftragnehmer
AG = Auftraggeber

1. Angaben zur Baustelle

1.1 Lage der Baustelle und Zufahrt
Die Baustelle befindet sich in Sydower Fließ im Land Brandenburg.
Die Zufahrt erfolgt über die Dorfstraße. Die Baustellenzufahrt ist mit der Bauleitung abzustimmen.

1.3 Bestehende bauliche Anlagen
Das Bauvorhaben betrifft ein bestehendes Schulgebäude.
Die Ausführung erfolgt größtenteils während der Sommerferien. In diesem Zeitraum findet kein voller Schulbetrieb statt.
Das Baufeld umfasst Bestandsflächen des Schulgebäudes sowie angrenzende Außenbereiche.

1.6 Transporteinrichtungen und -wege
Der Materialtransport auf der Baustelle erfolgt mit üblichen Transportmitteln des AN. Ein Baukran ist nicht vorgesehen.
Die Transportwege sind so anzulegen und zu unterhalten, dass angrenzende Bereiche nicht beschädigt werden.

1.8 Lagerflächen / Aufenthaltsräume
Material darf nur nach Absprache mit der Bauleitung gelagert werden.
Lagerflächen werden im Rahmen des Baustelleneinrichtungsplans festgelegt.
Aufenthalts- und Sanitärcontainer sind entsprechend den gesetzlichen Anforderungen bereitzustellen.

1.9 Grundstücksbeschaffenheit
Das Baugrundstück weist ein Gefälle auf.
Bestandsunterlagen und ggf. vorhandene Gutachten sind zu berücksichtigen.

1.19 SiGeKo (falls erforderlich)
Durch den SiGeKo wird eine Baustellenordnung übergeben.
Der AN ist dafür verantwortlich, dass ein qualifizierter, ständig anwesender Mitarbeiter in die SiGe-Planung eingewiesen wird. Dieser hat dafür Sorge zu tragen, dass die entsprechenden Maßnahmen an sämtliche Mitarbeiter weitergeleitet und eingehalten werden.

1.19.1 Sicherheits- und Gesundheitsschutz
Bei der Durchführung der Arbeiten sind die Bestimmungen der Baustellenverordnung in der jeweils gültigen Fassung zu beachten.
Technische und organisatorische Maßnahmen haben Vorrang vor personenbezogenen Maßnahmen.
Jeder an der Baustelle Beschäftigte ist mit persönlicher Schutzausrüstung entsprechend der Gefährdungsbeurteilung auszustatten.
Der AN hat vor Arbeitsbeginn schriftlich nachzuweisen, dass die Arbeitnehmer über sicherheits- und gesundheitsrelevante Maßnahmen unterwiesen wurden.

1.19.2 Mitbenutzung von Geräten anderer AN
Werden Gerüste oder Einrichtungen anderer AN mitbenutzt, sind diese auf Ordnungsmäßigkeit entsprechend den Unfallverhütungsvorschriften zu prüfen.
Bedenken sind der Bauleitung und dem SiGeKoordinator unverzüglich schriftlich mitzuteilen.

1.19.4 Bauprodukte
Es gilt die Brandenburgische Bauordnung (BbgBO) in der jeweils gültigen Fassung.
Für die verwendeten Baustoffe und Bauteile sind vom Lieferanten bzw. Hersteller die erforderlichen Eignungsnachweise vorzulegen.
Bauprodukte bedürfen der Bestätigung ihrer Übereinstimmung mit den technischen Regeln.
Nicht gekennzeichnete oder nicht zugelassene Produkte dürfen nicht eingebaut werden.

1.20 Besondere Anordnungen
Während der Dauer der Arbeiten sind Bauzaun, Baustellentore und -türen außerhalb der Arbeitszeiten geschlossen zu halten.

1.22 Vorarbeiten, vom AG veranlasst
Der AN hat nach Vertragsschluss die baulichen Voraussetzungen zu prüfen.
Beanstandungen sind umgehend der Bauleitung schriftlich mitzuteilen. Versäumt der AN diese Prüfung, kann er daraus keine Terminverzögerung ableiten.

2. Angaben zur Ausführung

2.3 Sicherheitsmaßnahmen
Absturzsicherungen und persönliche Schutzausrüstungen sind entsprechend den gesetzlichen und berufsgenossenschaftlichen Vorschriften einzuhalten.
Anordnungen der Bauleitung zur Sicherheit auf der Baustelle sind unverzüglich Folge zu leisten.

2.4 Entsorgung
Die Entsorgung von Abfällen nach DIN 18299 hat ordnungsgemäß zu erfolgen.
Abfälle sind sortenrein zu trennen und fachgerecht zu entsorgen.
Die Baustelle ist laufend sauber zu halten.
Nach Beendigung der Arbeiten oder auf Aufforderung der Bauleitung ist die Baustelle von allen durch den AN verursachten Verschmutzungen zu reinigen.
Bei Nichtbeachtung erfolgt die Reinigung auf Kosten des AN durch Dritte.

2.7 Gerüste
Gerüste sind nur in dem Umfang herzustellen, wie sie für die jeweilige Leistung erforderlich sind.
Eine Mitbenutzung durch andere Gewerke ist zu ermöglichen, sofern statisch und sicherheitstechnisch zulässig.

2.8 Mitbenutzung von Gerüsten und Einrichtungen
Werden Gerüste, Geräte oder Einrichtungen anderer AN mitbenutzt, sind diese auf Ordnungsmäßigkeit entsprechend den Unfallverhütungsvorschriften zu prüfen.
Beschädigungen, die nachweislich vom AN verursacht wurden, sind auf dessen Kosten zu beheben.

2.10 Recycling-Materialien
Es sind grundsätzlich neue, gütegesicherte und normgerechte Materialien zu verwenden.
Sollten wiederaufbereitete Stoffe eingesetzt werden, ist dies mit der Bauleitung abzustimmen.

2.11 Anforderungen an Produkte
Im Leistungsverzeichnis benannte Produkt- oder Firmennamen dienen der Beschreibung der Qualität.
Gleichwertige Produkte können angeboten werden. Die Gleichwertigkeit ist bei Angebotsabgabe nachzuweisen.

2.12 Eignungs- und Gütenachweise
Vom AN baubegleitend zu erbringende Nachweise und Dokumentationen sind dem AG unverzüglich vorzulegen.

2.16 Leistungsumfang
Alle Leistungen umfassen Lieferung, Montage bzw. Herstellung einschließlich Transport und Lagerung auf der Baustelle bis zur fertigen Leistung, sofern nichts anderes bestimmt ist.
Es gelten die anerkannten Regeln der Technik.

2.19 Teilabnahme
Werden Teile der Leistung vor Abnahme genutzt, kann der AN eine Teilabnahme verlangen.

2.22 Abrechnung
Die Abrechnung erfolgt gemäß VOB/C § 5.
Die Leistung ist aus den Zeichnungen zu ermitteln, soweit die ausgeführte Leistung diesen entspricht.
Sind solche Zeichnungen nicht vorhanden, ist die Leistung aufzumessen.
Der AN hat Aufmaßpläne vorzulegen.

## Technische Vorbemerkungen - Allgemein
Technische Vorbemerkungen - Allgemein:

Die Abgabe des Angebots erfolgt ohne Kosten oder sonstige Verbindlichkeiten für den Auftraggeber.
Der Bieter hat das Leistungsverzeichnis vollständig auszufüllen. Pauschalangebote sind nicht zulässig.

Die neuesten Richtlinien, Regeln, VOB, DIN-Vorschriften sind einzuhalten bzw. zu beachten.
Die jeweiligen Herstellervorschriften der im LV beschriebenen, bzw. angebotenen Materialien und Produkte so- wie die dazugehörigen Technischen Merkblätter und Sicherheitsdatenblätter sind zu beachten.

In alle Einzelpositionen ist ergänzend einzukalkulieren:
- Leistungen und Nebenleistungen die sich für eine Pos. zwangsläufig ergeben z.B. erford. zusätzliche Maßnahmen bei Gefahr, etc., falls nicht gesondert ausgeschrieben. - Schützen vorhandener, sichtbarer Bauteile.
- Kontinuierliches Sauberhalten der Baustelle

Maßkontrollen am Bau sind durchzuführen. Auf evtl. Differenzen oder planerische Abweichungen ist der Architekt sofort aufmerksam zu machen. Massenänderungen und voraussichtliche Mehrkosten sind der Bauleitung umgehend vor Ausführung schriftlich per Mail anzuzeigen.

Der Auftragnehmer hat arbeitstäglich Bautagesberichte zu führen mit folgenden Angaben
- Zahl der am Tag anwesenden Mitarbeiter (Berufsbezeichnung und Namen z.B. Facharbeiter Müller).
- am Tag ausgeführte Arbeiten
- am Tag eingebautes/verwendetes Material
- Angaben zum Terminplan
- Angaben zum Wetter ( z.B. Regen, Frost etc.)
Die Berichte sind der Bauleitung arbeitstäglich spätestens wöchentlich schriftlich vorzulegen.

Bei Nichteinhaltung  trägt der Auftragnehmer die daraus entstehenden Nachteile, sofern dem keine unangemessene Benachteiligung entgegensteht.

Stundenlohnarbeiten siehe besondere Hinweise am Ende des LVs. Stundenlohnarbeiten sind im Vorfeld anzumelden, ansonsten erfolgt keine Vergütung.

Der Auftragnehmer hat die Durchführung seiner Arbeiten nach Terminplan so vorzunehmen, dass ein reibungsloser Ablauf der Arbeiten gewährleistet ist.
Abweichungen vom Terminplan sind der Bauleitung sofort schriftlich mitzuteilen.

Anmelden von Bedenken:
Der Auftragnehmer hat vor Beginn seiner Arbeiten zu prüfen, ob die vorgesehene Ausführung sich für die Durchführung seiner Leistung eignet. In diesem Zuge ist auch die Leistung der Vorgewerke zu prüfen.
Bedenken sind dem Auftragnehmer unverzüglich schriftlich mitzuteilen.

Der Auftragnehmer hat dafür Sorge zu tragen, dass während der Ausführung seiner Leistungen immer mindestens ein fließend deutsch sprechender Mitarbeiter seiner Firma pro Gewerk auf der Baustelle anwesend ist.

Bestandteile des Angebots sind:
a) Die Allgemeinen Vertragsbedingungen für die Ausführung von Bauleistungen nach DIN und VOB/B, in jeweils neuester Fassung.
b)  Die Allgemeinen Technischen Vorschriften gem. DIN und VOB Teil C, in jeweils neuester Fassung.
c)  Formblätter (s. Vergabeunterlagen)
d)  Die Vorbemerkungen zum LV:
- die Allgemeinen Informationen
- die Allgemeinen Vertragsbedingungen
- die Allgemeinen Technischen Vorbemerkungen
- die Technischen Vorbemerkungen für die Einzelgewerke
e)  Das Leistungsverzeichnis
f)  Planunterlagen laut Planliste (separates Dokument)
g)  Bauzeitenplan (separates Dokument)
h)  Bauphysikalischer Nachweis

## Technische Vorbemerkungen - Sicherheits- und Baustelleneinrichtung
Technische Vorbemerkungen - Sicherheits- und Baustelleneinrichtung:

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2. Angaben zur Ausführung - Allgemeines
Baustelleneinrichtung auf Grasnarbe oder Humus ist nicht gestattet. Das gilt auch für Materiallagerungen.

Vorhandene Grenzsteine und Vermessungsmarkierungen sind mit Beginn der Arbeiten im Zuge der Baustelleneinrichtung bis
zum Räumen der Baustelleneinrichtung zu sichern.

Vor Beginn der Arbeiten hat sich der Auftragnehmer über den Verlauf von Leitungen, Kabel usw. (unter- und überirdisch) zu
informieren. Notwendige Umlegungen sind rechtzeitig vom Auftragnehmer zu beantragen. Baustellen- und endgültige
Anschlüsse müssen grundsätzlich zugänglich bleiben und geschützt werden. Im Zweifel ist vom Auftragnehmer an den
Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist der Auftraggeber vorab zu informieren. Nicht mehr benötigte Teile der Baustelleneinrichtung sind unverzüglich zu entfernen.
Nach Abbau der Baustelleneinrichtung sind die genutzten Flächen und baulichen Anlagen, soweit technisch möglich und sofern nichts anderes vereinbart ist, in den ursprünglichen Zustand zu versetzen.
Werden öffentliche Flächen über das vorgesehene Maß hinaus auf Veranlassung des Auftragnehmers genutzt, hat dieser die erforderlichen Abstimmungen mit den zuständigen Behörden vorzunehmen und anfallende Gebühren zu tragen.

3. Verkehrssicherung
Bitte beachten Sie, dass für Verkehrssicherungsmaßnahmen die ATV DIN 18329 „Verkehrssicherungsarbeiten“ gilt.

4. Sonstige Angaben
Für die angebotenen Leistungen übernimmt der Auftragnehmer die Verpflichtung zur Vollständigkeit; d. h. Leistungen und Nebenleistungen, die sich bei den Positionen zwangsläufig ergeben, sind immer einzukalkulieren, auch wenn sie in der Leistungsbeschreibung nicht ausdrücklich erwähnt sind.

## Technische Vorbemerkungen - Abbrucharbeiten
Technische Vorbemerkungen - Abbrucharbeiten:

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2. Angaben zu Stoffen und Bauteilen
Die Vorschriften über die Entsorgung von Sondermüll und Sonderabfall sowie Reststoffverwertung und örtlich festgelegte Maßnahmen für Recycling sind einzuhalten. Das Eingraben oder Verbrennen auf der Baustelle ist grundsätzlich untersagt.

Schutt-Container sind zur Vermeidung von Staub mit Planen dicht abzudecken; bei Bedarf ist ein Netzmittel zu verwenden.

Bauschutt und andere Bauabfälle sind vor der Abfuhr gemäß den Deponieklassen bzw. Abfallschlüsseln der AVV zu separieren, getrennt abzufahren und zu entsorgen. Das Entsorgen ist in geeignete, auf der Baustelle lagernde Abfalltransportbehälter des Auftragnehmers zulässig. Es obliegt in diesem Fall dem jeweiligen Auftragnehmer selber dafür zu sorgen, dass keine Unbefugten Abfälle in diese Behälter füllen.

Die elektronische Nachweisführung für gefährliche und nicht gefährliche Abfallstoffe hat über ZEDAL zu erfolgen. Bei nicht gefährlichen Abfallstoffen hat die Dokumentation gem. Gewerbeabfallverordnung (GewAfV) zu erfolgen.

3. Angaben zur Ausführung - Allgemeines
Gefahrbereiche bei Abbrucharbeiten auf der Baustelle sind abzusperren und zu kennzeichnen. Entstehen da- durch Behinderungen für andere Unternehmer oder Dritte, sind der Zeitraum der Absperrung sowie alternative Maßnahmen mit der Bauleitung abzustimmen.

Vor Ausführungsbeginn hat der Auftragnehmer mit dem Auftraggeber festzulegen, wo das erforderliche Gerät, Schutt, Container und dergleichen auf der Baustelle gelagert werden kann, um gegenseitige Störungen der am Bau beteiligten Handwerker während der Bauausführung zu vermeiden.

Die nach ATV DIN 18299 Abschnitt 4.1.11 durch den Auftragnehmer zu beseitigenden Verunreinigungen beziehen sich auch auf die Verunreinigung der öffentlichen Verkehrswege durch Fahrzeuge und Maschinen des Auf- tragnehmers oder seiner Subunternehmer. Solche Verunreinigungen sind durch geeignete Maßnahmen mög- lichst zu vermeiden. Trotzdem auftretende Verunreinigungen sind so rechtzeitig zu beseitigen, dass durch sie keine Gefährdung des öffentlichen Verkehrs entstehen kann.

Der Auftragnehmer hat eine eventuell erforderliche Aufgrabungserlaubnis der Rechtsträger einzuholen.

Der Auftraggeber sorgt für die Medienfreiheit der in den Gebäuden oder baulichen Anlagen vorhandenen Leitungen für Strom, Wasser, Gas und anderer Medien.

Der Auftragnehmer hat vor Baubeginn und auch ständig während der Durchführung die tatsächliche Medienfreiheit zu kontrollieren und Mängel oder Behinderungen unverzüglich anzuzeigen.

Die Abbrucharbeiten sind mit größter Sorgfalt durchzuführen. Die Standsicherheit darf hierbei zu keiner Zeit beeinträchtigt werden. Zeigen sich trotz sorgfältigem Abbruch Risse, Setzungen etc., ist unverzüglich der Auftragge- ber zu benachrichtigen. Für den weiteren Verlauf der Arbeiten sind mit dem Auftraggeber umgehend gesondert Vereinbarungen zu treffen.

Erforderliche Schutzmaßnahmen für Altbausubstanz, Nachbargrundstücke, Umwelt und Verkehr sind vom Bieter in Abhängigkeit von der von ihm vorgesehenen technologischen Lösung bei Angebotsabgabe darzulegen, sofern sie nicht mit den angebotenen Preisen abgegolten sind.

Vor Beginn der Abbrucharbeiten ist über den Zustand der benachbarten Grundstücke, Bauwerke und Verkehrswege gemeinsam mit dem Auftraggeber ein Zustandsprotokoll zu erstellen. Dabei erkannte Schäden sind zu fotografieren und zu dokumentieren.

Der Auftragnehmer hat rechtzeitig vor Beginn der Abbrucharbeiten ein Beweissicherungsverfahren durchzuführen.

Gut erhaltene oder erhaltungswürdige Bauteile sind vor Beginn der Abbrucharbeiten mit dem Auftraggeber bei ei- ner Baubegehung festzulegen. Diese Bauteile sind sorgfältig vor Beschädigung zu schützen, im Falle einer im Zuge der Arbeiten notwendigen Entfernung sind solche Bauteile vorsichtig zu demontieren, abzubrechen oder anderweitig zu entfernen. Diese Bauteile sind zu sichern und fachgerecht zur späteren Wiederverwendung nach Angabe des Auftraggebers zwischenzulagern.

Bauteile, die nach der Durchführung von Renovierungsmaßnahmen wieder ihren ursprünglichen Aufbau erhalten, z.B. Fachwerk, Holzbalkendecken und dergleichen, sind beim Abbruch in ihrem Aufbauschema zu fotografieren und zu dokumentieren. Diese Unterlagen sind dem Auftraggeber jeweils spätestens nach Abschluss der entsprechenden Abbrucharbeiten zu übergeben.

Bei der Entfernung von Putzflächen oder Teilen von diesen sind die Putzanschlüsse zu den zu erhaltenden Bau- teilen, Durchbrüchen und dergleichen durch sauberes Beschneiden der Ränder herzustellen.

Werden bei den Arbeiten kontaminierte oder asbesthaltige Materialien angetroffen, so ist der Auftraggeber unver- züglich zu verständigen. Diese Verpflichtung gilt auch im Verdachtsfall.

Bauschutt ist über geschlossene Schuttrutschen abzuwerfen. Das direkte Abwerfen ist nicht gestattet.

In bewohnten Gebieten dürfen nur schallarme Kompressoren (Schrauben- oder Rotationskompressoren) eingesetzt werden.

Beim Abbruch von Mineralfaserdämmstoffen sind Stäube zu vermeiden. Das Kehren ist untersagt. Für eine ausreichende Bindung durch Feuchtigkeit ist zu sorgen.

Das Lagern von Druckgasflaschen in Kellerräumen, Treppenhäusern, Durchgängen und Durchfahrten ist untersagt. Bei Arbeiten mit brennbaren Gasen muss ein Feuerlöscher, tragbar, nach DIN EN 3 vorhanden sein.

Vor Brennschneidearbeiten an Steig- und Fallleitungen muss sich der Auftragnehmer wegen der Gefahr ablau- fender Schweißperlen über Verlauf und Zustand der Leitungen informieren.

Bei Brennschneidearbeiten oder sonstigen funkenerzeugenden Arbeiten, z.B. auch Trennarbeiten mit Trenn- scheiben, in der Nähe von Bauteilen der Baustoffklasse B2 bzw. B3 nach DIN 4102 Teil 1 sind geeignete Brand- schutzmaßnahmen vom Auftragnehmer zu treffen.

Bei funkenerzeugenden Arbeiten, z.B. Trennarbeiten mit Trennscheiben und Brennschneidearbeiten, in der Nähe zu erhaltener Bauteile sind Glasflächen, glasierte Keramikoberflächen und andere durch den Funkenflug gefähr- dete Oberflächen abzudecken.

Zur Abwicklung des Bauvorhabens ist die Zusammenarbeit mit anderen Gewerken erforderlich. Deshalb sind in Absprache mit der Bauleitung die technischen Bedingungen und Zeitabläufe der betroffenen Roh- und Ausbau- gewerke zu beachten.
Fertiggestellte Bereiche sind dem nachfolgenden Gewerk besenrein zur Verfügung zu stellen.

Der Auftragnehmer hat die erforderlichen Maßnahmen zum Schutz vor Winterschäden zu treffen. Dazu gehört auch die ggf. erforderliche Kontrolle der Baustelle, insbesondere der Schutz der Messeinrichtungen unabhängig von deren Rechtsträgerschaft.

Weil die Lage vorhandener Leitungen, Kabel, Dräne, Kanäle, Vermarkungen, Hindernisse und sonstiger Hinder- nisse vor der Ausführung der Arbeiten nicht angegebene werden kann, hat der Auftragnehmer das Vorhanden- sein und die Lage entsprechend Abschnitt 3 der ATV zu erkunden. Diese Besondere Leistung ist in die Angebotspreise einzurechnen.

4. Angaben zur Ausführung - Verkehrssicherung

Gefahrbereiche bei Abbrucharbeiten im Umfeld der Baustelle sind abzusperren und zu kennzeichnen.

Bitte beachten Sie, dass für Verkehrssicherungsmaßnahmen jetzt neu die ATV DIN 18329 „Verkehrssicherungsarbeiten“ gilt.

Der Auftragnehmer hat einen Verantwortlichen für die Verkehrssicherung mit Angabe der Eignung und Qualifikation zu benennen.

Zur Verkehrssicherung der Baustelle gehört auch die laufende Kontrolle der Sicherungseinrichtungen. Die zeitlichen Abstände der Kontrollen richten sich nach den örtlichen Gegebenheiten.

Verkehrsbeschränkungen, die nur während der Arbeitszeit notwendig sind, müssen in der übrigen Zeit aufgehoben werden (Beseitigen oder Ungültig machen von Verkehrszeichen).
Es sind maximal drei Schilder oder zwei Vorschriftszeichen an einem Pfosten zulässig.

Verkehrs- und Streckenverbote sollen möglichst nur in Kombination mit Gefahrenzeichen aufgestellt werden, damit das Aufstellen von Zeichen zur Beendigung des Streckenverbotes (Zeichen 278 bis 282 StVO) vermieden werden kann.

Freistehende oder nicht gesicherte Batterien für Warnleuchten sind nicht zulässig.
Transportable Lichtsignalanlagen müssen die gleiche verkehrstechnische Sicherheit wie stationäre Anlagen aufweisen.

Vor dem rechtzeitigen Aufstellen von Beschilderungen für Halteverbote sind aus Beweisgründen die Kennzeichen der im Bereich parkenden Fahrzeuge zu protokollieren.

Aufgrabungen, Baugruben und Gräben im Bereich von Flächen des Fahrzeugverkehrs sind in ausreichendem Abstand zu sichern.

Rot-weiße Warnbänder (Flatterbänder) dürfen nur als zusätzliche optische Sicherung und nur außerhalb von Fahrbahnen im öffentlichen Raum angebracht werden.

5. Angaben zur Abrechnung
Die Abrechnungsmengen von Leistungen, die nach der Masse abzurechnen sind, sind durch Wiegen auf einer amtlich zugelassenen Waage zu ermitteln und durch amtlichen Wiegeschein zu belegen, sofern im Leistungstext nicht das Ermitteln der Masse durch Berechnung vorgegeben ist.

## Technische Vorbemerkungen - Erdarbeiten
Technische Vorbemerkungen - Erdarbeiten:

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2. Angaben zu Stoffen und Bauteilen
Das auf der Baustelle anfallende und nicht zum Verfüllen benötigte Aushubmaterial ist vom Auftragnehmer auf eine Deponie seiner Wahl abzutransportieren, sofern im Leistungsverzeichnis nichts anderes angegeben ist.

Wird vom Auftraggeber eine Kippe als Zwischenlager oder Deponie vorgegeben, so ist das für die Angebotsabgabe verbindlich. Im Zuge der Bauausführung kann etwas anderes vereinbart werden.

Falls das Leistungsverzeichnis keine Festlegung enthält, ist über wieder verwertbares Aushubmaterial (z.B. Humus, Kies, Sand, Lehm, Natursteinmaterial) vor der Verfügung eine Vereinbarung zu treffen.

Die Einstufung, Verwertung und Entsorgung des anfallenden Bodenmaterials erfolgt gemäß Ersatzbaustoffverordnung (EBV) in der jeweils gültigen Fassung. Die Zuordnung zu Materialklassen (z. B. BM-0, BM-F1, BM-F2) erfolgt auf Grundlage der durchzuführenden Laboranalysen.

3. Angaben zur Ausführung - Allgemeines
Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Weil die Lage vorhandener Leitungen, Kabel, Dräne, Kanäle, Vermarkungen, Hindernisse und sonstiger Hindernisse vor der Ausführung der Arbeiten nicht angegebene werden kann, hat der Auftragnehmer das Vorhandensein und die Lage entsprechend Abschnitt 3 der ATV zu erkunden.
Diese Besondere Leistung ist in die Angebotspreise einzurechnen.

Falls erforderlich, ist das vorhandene Gelände vor Ausführung der Arbeiten gemeinsam von Auftragnehmer und Auftraggeber im Hinblick auf Lage und Höhe zu vermessen und das Ergebnis im Protokoll festzuhalten.

4. Angaben zur Ausführung - Erdarbeiten, Straßenaufbruch
Grasnarben und Oberbodenaushub sind nach Absprache mit dem Auftraggeber an geeigneter Stelle und auf geeigneter Lagerfläche getrennt zu lagern.

Auf der Baustelle wieder benötigter Oberboden ist in trapezförmigen Mieten, Höhe max. 1,50 m, zu lagern; die Böschungen sind abzugleichen.

Werden beim Aushub von der Leistungsbeschreibung abweichende Bodenverhältnisse angetroffen oder treten Umstände ein, durch die die vorgeschriebenen Aushubarbeiten nicht durchgeführt werden können, ist umgehend die Bauleitung zu verständigen.

Bei Auftreten von bindigem Boden im Bereich oberhalb der Gründungssohle ist vom Auftragnehmer rechtzeitig die Bauleitung zu verständigen und zu klären zunächst, ob eine Schutzschicht über der Gründungssohle verbleiben soll, wenn eine solche nicht bereits in der Leistungsbeschreibung gefordert worden ist. Ein Aufweichen der geplanten Gründungssohle, auch durch Niederschläge, ist unbedingt zu vermeiden.

Hat der Auftragnehmer die Lockerung des Bodens im Bereich der Gründungssohle zu vertreten, besteht für ihn kein Anspruch auf Vergütung für das Wiederherstellen der ursprünglichen Lagerungsdichte.

Bei feuchten bindigen Böden darf das Planum nicht nachträglich verdichtet werden, um ein Aufweichen zu vermeiden.

Entwässerungsmaßnahmen, zu denen der Auftragnehmer gemäß ATV DIN 18300 oder Vertrag verpflichtet ist, sind so auszuführen, dass der Baugrund und der zum Einbau bestimmte Boden nicht unzulässig durchfeuchtet wird. Werden die notwendigen zwischenzeitlichen Entwässerungsmaßnahmen unterlassen oder unsachgemäß ausgeführt oder werden die planmäßig herzustellenden Entwässerungsanlagen nicht rechtzeitig hergestellt, darf dadurch unbrauchbar gewordener Boden nicht verwendet werden und ist ggf. auszutauschen.

Bei Erdarbeiten in unmittelbarer Nähe von Bauwerken, Grenzbebauungen, Leitungen, Kabeln, Dränagen und Kanälen ist die Bauleitung sofort zu verständigen, wenn andere Verhältnisse angetroffen werden, als aus den Bestandsplänen zu ersehen ist. Von dieser Forderung wird auch nicht abgesehen, wenn die Situation vom Statik- Büro alternativ vorgesehen oder in Augenschein genommen worden ist.

Werden vorhandene Leitungen beschädigt, hat der Auftragnehmer sofort das zuständige Versorgungsunternehmen sowie die Bauleitung des Auftraggebers zu verständigen.

Bei Erdbauwerken und Hinterfüllungen ist darauf zu achten, dass der für den vorgesehenen Verwendungszweck geeignete Boden oder Fels eingebaut wird. Bestehen berechtigte Zweifel an der Verdichtungsfähigkeit von durch den Auftraggeber vorgegebenem Material, ist der Auftraggeber oder dessen Bauleiter zu informieren.

Kies- und Sandmaterial, das beim Aushub der Rohrleitungsgräben gewonnen wird und sich zur Auf- und Hinterfüllung der Rohrleitungen eignet, ist seitlich zur Wiederverwendung zu lagern.
Das Verdichten der Rohrleitungsauffüllungen und Hinterfüllungen durch Einschlämmen ist grundsätzlich nicht zulässig.

Der Auftragnehmer ist verpflichtet, vor Verfüllung von Bauwerken zu prüfen, ob der zu verfüllende Raum frei von Bauschutt, Müll u. dgl. ist. Trifft das nicht zu, ist der Auftraggeber unverzüglich zu verständigen.

5. Angaben zur Ausführung - Verkehrssicherung
Verkehrsbeschränkungen, die nur während der Arbeitszeit notwendig sind, müssen in der übrigen Zeit aufgehoben werden (Beseitigen oder Ungültigmachen von Verkehrszeichen).
Vor dem rechtzeitigen Aufstellen von Beschilderungen für Halteverbote sind aus Beweisgründen die Kennzeichen der im Bereich parkenden Fahrzeuge zu protokollieren.
Rot-weiße Warnbänder (Flatterbänder) dürfen nur als zusätzliche optische Sicherung und nur außerhalb von Fahrbahnen im öffentlichen Raum angebracht werden.
Behelfsmäßige Überfahrten in Grundstücke müssen rutschsicher sein und die zu erwartenden Horizontalkräfte aufnehmen können.
Behelfsmäßige Fußgängerbrücken dürfen keine Stolper- oder Absturzgefährdungen aufweisen. Sie müssen auch für Behinderte und Rollstuhlfahrer nutzbar sein. Sie sind bei Aufgrabungen vor Hauseingängen, bei Querungen von Fußwegen sowie an absturzgefährdeten Stellen zu errichten.
Bitte beachten Sie, dass für Verkehrssicherungsmaßnahmen die ATV DIN 18329 „Verkehrssicherungsarbeiten“ gilt.

6. Angaben zur Ausführung - Angaben zur Abrechnung
Nach ATV DIN 18299 ist der Abrechnung nach Zeichnung Vorrang zu geben. Wenn trotzdem nach örtlichem Aufmaß abgerechnet wird, sind auch hierbei die vereinbarten Sollmaße Grundlage der Abrechnung. Abweichungen hiervon werden nur in den Fällen bei der Abrechnung berücksichtigt, in denen die Abweichung von den Soll- maßen mit dem Auftraggeber oder seinem Objektüberwacher vereinbart oder von diesen angeordnet worden sind. Wenn eine solche Abweichung aufgrund der örtlichen Verhältnisse zwingend erforderlich werden, hat der Auftragnehmer den Auftraggeber unverzüglich darüber zu informieren und die Maßabweichung zu vereinbaren.

Im Leistungsverzeichnis aufgeführte Handschachtung wird nur für solche Leistungen vergütet, bei denen aus objektiven Gründen kein Bagger (auch kein Kleinbagger) eingesetzt werden kann.

Durch Verschulden des Auftragnehmers zu viel abgefahrene oder ausgehobene Aushubmassen sind durch gleichwertige Massen zu ersetzen. Eine Vergütung dafür erfolgt nicht.

Durch unsachgemäßen Verbau, unzureichende Böschungen oder durch Witterungseinflüsse, mit denen im Allgemeinen zu rechnen ist, entstandene Mehrarbeiten werden nicht vergütet.

## Technische Vorbemerkungen - Betonarbeiten
Technische Vorbemerkungen - Betonarbeiten:

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2. Angaben zu Stoffen und Bauteilen
Im Beton dürfen keine organischen Verunreinigungen (Holz, Kohle u. dgl.) enthalten sein. Betonschalungssteine dürfen nur nach Zustimmung der Bauleitung verwendet werden, falls diese Leistung nicht ausdrücklich ausgeschrieben ist.
Dämmplatten aus Polystyrol-Hartschaum müssen zur Vermeidung von Schwindfugen ausreichend abgelagert sein. Die Bauleitung kann einen Nachweis über das Herstellungsdatum verlangen.
Die Lagerung von Zement auf der Baustelle hat nach Abschnitt 1 Zementmerkblatt B 7 Ausgabe 8.2013 zu erfolgen.
(Unter Mitgeltende Normen und Regeln: Allgemeines)
Zement-Merkblatt B 7
Bereiten und Verarbeiten von Beton
Herausgeber: Verein Deutscher Zementwerke e.V.

Der Einsatz von Dichtungsmitteln (DM) für wasserundurchlässigen Beton bedarf der ausdrücklichen Genehmigung durch die Bauleitung.

3. Angaben zur Ausführung - Allgemeines
Die nach ATV DIN 18299 Abschnitt 4.1.11 durch den Auftragnehmer zu beseitigenden Verunreinigungen beziehen sich auch auf die Verunreinigung der öffentlichen Verkehrswege durch Fahrzeuge und Maschinen des Auftragnehmers oder seiner Subunternehmer. Solche Verunreinigungen sind durch geeignete Maßnahmen mög- lichst zu vermeiden. Trotzdem auftretende Verunreinigungen sind so rechtzeitig zu beseitigen, dass durch sie keine Gefährdung des öffentlichen Verkehrs entstehen kann.
Der Auftragnehmer hat eine eventuell erforderliche Aufgrabungserlaubnis der Rechtsträger einzuholen.
Es obliegt grundsätzlich dem Auftragnehmer, die Reihenfolge der Herstellung der einzelnen Bauteile zu bestimmen. Daraus resultierende zusätzlich technologisch bedingte Maßnahmen, wie Schalungsausschnitte, Beweh- rungsanschlüsse, Abstellungen, gelten als Nebenleistungen.
Das Verlegen von Rohren, z.B. Leerrohre für elektrische Leitungen, sanitäre Installationen, und Einbauteilen, z.B. Einbautöpfe für Einbauleuchten und spezielle Anker und Befestigungsunterteile soll entweder unter Anwesenheit der betreffenden Unternehmen erfolgen oder ist diesen zu gestatten. Auf die entsprechende Fixierung ist zu achten.
Die Flächen von Konstruktionsteilen, die Gleitlager aufnehmen sollen, sind grundsätzlich eben und glatt herzu- stellen.
Dafür sind die statischen Vorgaben einzusehen.

4. Angaben zur Ausführung - Schalung
Das Aufbringen von Trennmitteln im Sprühverfahren nach Einbringung der Bewehrung bedarf der Zustimmung der Bauleitung; die Verarbeitungsrichtlinien des Herstellers sind dazu vorzulegen.
Die Löcher der Schalungsabstandhalter sind nach dem Ausschalen zu schließen.
Werden zur Herstellung von Aussparungen Schaumkörper in die Schalung eingebaut, sind sie beim Ausschalen restlos zu entfernen. Das Ausbrennen von Schalungen für Aussparungen ist untersagt.
Hilfsstützen sind grundsätzlich als verbleibende Teile der Schalung auszubilden. Ein nachträgliches Einziehen ist nur mit Zustimmung der Bauleitung zulässig.
Tragende Bauteile wie Balken und Unterzüge, die durch die Schalung und das zu betonierende Bauteil belastet werden und die noch nicht die erforderliche Tragfähigkeit erreicht haben, sind abzustützen.

5. Angaben zur Ausführung - Bewehrung
Abstandhalter müssen dem DBV-Merkblatt Abstandhalter entsprechen.
(Unter Mitgeltende Normen und Regeln: Allgemeines)
DBV-Merkblatt
Abstandhalter nach EC2
Herausgeber: Deutscher Beton- und Bautechnik-Vereine e.V. (DBV)
Die Bewehrung darf beim Betonieren nicht betreten werden, geeignete Laufstege sind vorzusehen.
Aus Gründen des Brandschutzes oder der Gefahr der schnellen Karbonatisierung des Betons können wesentlich höhere Werte als die Mindestwerte nach EC2 gefordert sein.
Bei Kragplatten im Außenbereich ist die Bewehrung so aufzubiegen, dass auch im Bereich von Tropfkanten oder gefasten Kanten die Mindestbetondeckung garantiert ist.
Wird (spätestens) beim Einbau der Bewehrung erkannt, dass ein ordnungsgemäßes Einbringen oder Verdichten des Betons nicht möglich ist und keine Vorgaben für Rüttellücken und Betoniergassen in den Ausführungsunterlagen vorhanden sind, ist unverzüglich der Tragwerksplaner zu konsultieren, um solche festzulegen.
Der Auftragnehmer vereinbart rechtzeitig die Termine für vorgeschriebene Abnahmen mit der Baubehörde bzw. dem Statiker oder Prüfingenieur. Die Bauleitung ist darüber zu informieren.
Eine Ausfertigung des Abnahmeprotokolls der Bewehrung ist dem Auftraggeber zu übergeben

6. Angaben zur Ausführung - Stahlbetonfertigteile
Für Stahlbetonfertigteile hat der Auftragnehmer ohne besondere Aufforderung den Lieferschein nach DIN 1045-4 der Bauleitung vorzulegen. Konstruktionszeichnungen sind auf Verlangen zu liefern.
Werden statische Nachweise vom Auftragnehmer gefordert, so umfasst die Leistung auch:
- Anforderungen an die Auflager
- Berücksichtigung der Anhängelasten
- Angabe der Verbindungsmittel
- Befestigungspunkte für provisorische Umwehrungen
- Montageabsteifungen einschließlich Befestigungspunkte oder -linien
Kennzeichnungen nach 1045-4 müssen im Montagezustand lesbar sein.

7. Angaben zur Ausführung - Gründungen
Vor Einbringen des Betons bzw. von Sauberkeits- oder kapillarbrechenden Schichten ist grundsätzlich die Zustimmung der Bauleitung einzuholen.
Es darf nur auf ein ungestörtes Planum bzw. eine Fundamentsohle aus gewachsenem Erdreich gegründet werden. Die Fläche ist von losen Bestandteilen zu befreien.
Stellt sich beim Aushub des Erdreichs heraus, dass wegen ungeeigneten Untergrundes die in den Plänen vorgegebene Gründungstiefe nicht eingehalten werden kann, ist die Bauleitung davon zu unterrich- ten. Vor dem Betonieren ist mit der Bauleitung ein gemeinsames Aufmaß durchzuführen.
Rohrleitungen dürfen durch Fundamente nicht belastet werden. Aussparungen sind vorzunehmen. Anschlussbögen für Grundleitungen in Bodenplatten sind mit einer flexiblen Umhüllung zu versehen.
Vor der Durchführung von Unterfangungen ist die Bauleitung rechtzeitig zu verständigen, damit eine unmittelbare Überwachung vorgenommen werden kann.
(Unter Mitgeltende Normen und Regeln: Allgemeines)
DIN 4123
Ausschachtungen, Gründungen und Unterfangungen im Bereich bestehender Gebäude
Bei Unterfangungen bestehender Fundamente ist der Beton über höherliegende Einfüllöffnungen einzubringen und intensiv zu verdichten. Nach 30 - 45 Minuten ist zwecks Schließung der eventuellen Setzung ohne nochmalige Verdichtung fließfähiger Beton nachzufüllen oder Quellmörtel zu verwenden. Vertikale Trennfugen sind anzu- ordnen.

8. Angaben zur Ausführung - Fugen
Wenn in den Projektunterlagen nichts anderes gefordert wird, bleibt die Herstellung von Arbeitsfugen dem Grunde nach dem Auftragnehmer überlassen. Das Zement-Merkblatt B 22 Arbeitsfugen ist zu beachten. Wenn sie bei Sichtbeton nicht vermieden werden können, sind sie in Abstimmung mit der Bauleitung anzuordnen.
(Unter Mitgeltende Normen und Regeln: Allgemeines)
Zement-Merkblatt B 22
Arbeitsfugen
Herausgeber: Verein Deutscher Zementwerke e.V.

9. Angaben zur Ausführung - Transportbeton
Das Reinigen von Maschinen und Fahrzeugen für Transportbeton darf nur an mit der Bauleitung abgestimmten Stellen auf der Baustelle erfolgen.
(Unter Mitgeltende Normen und Regeln: Allgemeines)
Zement-Merkblatt B 6
Transportbeton
Herausgeber: Verein Deutscher Zementwerke e.V.

10. Angaben zur Ausführung - Verkehrssicherung
(Erläuterung: Bitte beachten Sie, dass für Verkehrssicherungsmaßnahmen jetzt neu die ATV DIN 18329 „Verkehrssicherungsarbeiten“ gilt.)
Zum Leistungsumfang der nach ATV Abschnitt 4.1 als Nebenleistung durch den Auftragnehmer herzustellenden Abdeckungen und Umwehrungen zählen auch deren Überprüfung und deren Erhalt im ordnungsgemäßen Zustand bis zum Zeitpunkt der Übergabe an den Auftraggeber nach Abschluss der eigenen Arbeiten.

11. Angaben zur Abrechnung
Nach ATV DIN 18299 ist der Abrechnung nach Zeichnung Vorrang zu geben. Wenn trotzdem nach örtlichem Aufmaß abgerechnet wird, sind auch hierbei die vereinbarten Sollmaße Grundlage der Abrechnung. Abweichungen hiervon werden nur in den Fällen bei der Abrechnung berücksichtigt, in denen die Abweichung von den Soll- maßen mit dem Auftraggeber oder seinem Objektüberwacher vereinbart oder von diesen angeordnet worden sind. Wenn eine solche Abweichung aufgrund der örtlichen Verhältnisse zwingend erforderlich werden, hat der Auftragnehmer den Auftraggeber unverzüglich darüber zu informieren und die Maßabweichung zu vereinbaren.
Bei Durchbrüchen oder Schneidarbeiten in Mauerwerk, Beton oder Stahlbeton, die nach dem Längenmaß abgerechnet werden, ist die gemäß Zeichnung oder Angabe auszuschneidende Länge für die Abrechnung maßgebend. Technologische Zwischenschnitte werden nicht gesondert abgerechnet.
Für Stahlbetonfertigteile gilt der Angebotspreis für Herstellung, Lieferung und Montage einschließlich Hilfs- und Schutzgerüste.

## Technische Vorbemerkungen - Putzarbeiten
Technische Vorbemerkungen - Putzarbeiten:

1. Mitgeltende Normen und Regeln
Es gelten die anerkannten Regeln der Technik sowie die einschlägigen DIN-Normen, technischen Regelwerke und Herstellervorschriften in der zum Zeitpunkt des Vertragsschlusses gültigen Fassung einschließlich der Änderungen, Berichtigungen und Beiblätter.
Soweit in der Leistungsbeschreibung auf technische Spezifikationen Bezug genommen wird, gelten gleichwertige technische Spezifikationen auch ohne den ausdrücklichen Zusatz „oder gleichwertig“.
Abweichungen von Normen, technischen Regeln, Herstellervorgaben oder der Planung sind vor Ausführung der Bauleitung schriftlich anzuzeigen und dürfen nur nach schriftlicher Freigabe ausgeführt werden.

2. Angaben zur Ausführung - Allgemeines
Bei Schleifarbeiten im Trockenverfahren sind Absauggeräte zu verwenden.
Sind Schleifen und Spachteln vorgesehen, so bleiben die Anzahl der Schleifgänge und Spachtelaufträge sowie die Wahl der richtigen Körnung dem Auftragnehmer überlassen und sind auf die vorgesehene Beschichtung einzustellen.
Beschädigungen an Dampfsperr- oder Dampfbremsschichten oder an luftdichten Schichten sind, wenn diese Schichten zum Leistungsumfang des Auftragnehmers zählen, vor dem Abdecken mit nachfolgenden Bauteilen dauerhaft und materialgerecht zu schließen. Wenn diese Schichten zum Leistungsumfang eines anderen Auf- tragnehmers zählen, ist mit der Bauleitung zu klären, wer die Schäden beseitigen soll. In beiden Fällen ist vor dem Abdecken mit nachfolgenden Bauteilen der Bauleitung die Überprüfung der Schadensbehebung zu ermöglichen.
Fenster, Türzargen, Verglasungen, Sichtbeton-Bauteile und sonstige unmittelbar angrenzende Bauteile sind abzukleben. Klebebänder dürfen die Beschichtungen der Fensterrahmen und Türzargen nicht angreifen und müssen sich rückstandfrei entfernen lassen.
Vor Einputzen von Metallteilen ist die Materialverträglichkeit zu beachten.
Ungeschützte Stahlteile dürfen nicht mit gipshaltigem Putz, Aluminiumteile nicht mit Kalk- oder Zementputz in Berührung kommen. Kontakte von Kupfer und frischem Mörtel sind zu vermeiden.
Ist eine Bauaustrocknung mit Trockengeräten vorgeschrieben bzw. im Leistungsverzeichnis enthalten, so ist bis auf den vorgegebenen Sollwert zu trocknen. Zum Nachweis ist ein Hygrometer aufzustellen.

3. Angaben zur Ausführung - Innenputz
Sofern bei der Beschreibung der Leistung nichts anderes angegeben ist, sind die Oberflächen von Innenputzen in der Qualitätsstufe Q3  auszuführen.
Für Flächen mit Oberflächen von Innenputzen in der Qualitätsstufe Q3 gelten die Grenzwerte für Ebenheitsabweichungen nach Zeile 7 Tabelle 3 DIN 18202.
(Erläuterung: Sofern bei der Beschreibung der Leistung nichts anderes angegeben ist, gelten nach DIN 18550-2 für Q3 die Standardanforderungen nach Zeile 6 Tabelle 3 DIN 18202. Für Q4 gelten bereits nach DIN 18550-2 die erhöhten Anforderungen nach Zeile 7 Tabelle 3 DIN 18202.)
Höhenbezugspunkte (Meterrisse) dürfen nicht überputzt werden und sind ggf. auszusparen, sofern nicht spezielle, überputzbare Markierungsplaketten vorhanden sind.
Alle Elektrodosen, Auslässe und später freizulegenden Einbauteile sind zu kennzeichnen oder es ist zu veranlassen, dass sie vor dem Putzen gekennzeichnet werden. Sie sind nach dem Putzen freizulegen; die Dosen sind sauber anzuarbeiten und von Mörtel zu reinigen.
Wandputz darf keine unmittelbare Verbindung zu Treppenläufen und Treppenpodesten haben, wenn Maßnahmen zum Trittschallschutz vorgesehen sind.
Rohre, Einbauten u. dgl. sind durch Ausbildung elastischer Fugen, z.B. durch Ummantelung, vom Putz zu trennen, wenn mit Bewegungen oder thermischen Längenänderungen zu rechnen ist.
Bei Abnahme der Putzarbeiten sind die geputzten Räume besenrein zu übergeben.

4. Angaben zur Ausführung - Außenputz
Außenputz ist möglichst bei bedeckter Witterung anzubringen. Anderenfalls ist durch Abhängen der Gerüste mit Folie o. ä. ein ausreichender Schutz gegen Sonneneinstrahlung zu gewährleisten. Analog ist der Schutz gegen Schlagregen sowie Austrocknung durch Wind sicherzustellen.
Bei verkleideten Gerüsten ist bei entsprechender Wetterlage auf Zugerscheinungen durch die Kaminwirkung zu achten.
Bei Erfordernis ist für eine vorübergehende Öffnung von Fassadengerüstverkleidungen zu sorgen. Diese Maßnahmen dienen der Nachbehandlung des Außenputzes und sind Nebenleistungen.
Sockelputzunterkanten sind gerade und ohne anhaftenden Restmörtel auszubilden.
Rahmen, Gewände, Fachwerkteile u. ä. aus Metall oder Holz dürfen keine kraftschlüssige Verbindung mit dem Putz haben, sie sind zumindest durch Kellenschnitt zu trennen.
Es ist auf ein gleichmäßiges Oberflächenbild des Außenputzes ist zu achten. Das gilt besonders im Bereich der Gerüstlagen, wo auf einwandfreie Übergänge und gleichmäßige Schichtdicke zu achten ist. Flecken und Ansätze im Außenputz gelten als wesentlicher Mangel.
Armierungsgewebe muss glatt (faltenfrei) und mittig eingebaut werden. Über Ecken von Öffnungen ist es diagonal anzuordnen. Überlappungen des Gewebes sollen mindestens 100 mm betragen, Überdeckungen beim Anschluss an andere Bauteile ca. 300 mm. Es ist beim Übergang zu anderen Stoffen (z.B. Dämmung der Deckenauflager, Rollladenkästen) grundsätzlich einzubauen.

Rahmen, Gewände, Fensterbänke u. ä. dürfen keine kraftschlüssige Verbindung mit dem Putz haben, sie sind durch geeignete Maßnahmen, z.B. entsprechende An- und Abschlussprofile, Kompribänder und dgl. zu trennen. Dabei ist darauf zu achten, dass die Anschlüsse alle zu erwartenden Bewegungen, insbesondere die thermischen Längenänderungen, aufnehmen können, ohne dass Schäden im Wärmedämm-Verbundsystem auftreten. Es ist außerdem dafür Sorge zu tragen, dass diese Anschlüsse dauerhaft gegen das Eindringen von Wasser ab- gedichtet sind. Dabei ist nicht nur auf die Vermeidung des Eindringens von Niederschlägen zu achten, sondern auch dafür zu sorgen, dass keine kalte Außenluft durch Anschlussfugen, z.B. unter Fensterbänken, an Sockelabschlussprofilen und dgl. gelangen kann.
Hohlräume zwischen Bauteilen, z.B. unter Fensterbänken, sind mit Dämmstoff zu füllen.
Fugenabdichtungen z.B. von Anschlüssen an Blendrahmen von Fenstern und Türen müssen einen geringeren Dampfdurchlasswiderstand (sd-Wert) besitzen als die entsprechenden raumseitigen Abdichtungen. Im Zweifel sind diese rechtzeitig vor der Ausführung mit der Bauleitung abzustimmen.
Bei der Verwendung von Kompribändern sind die Verarbeitungsvorschriften der betreffenden Hersteller zu beachten. Insbesondere ist auf Abstimmung der Bandbreite und -dicke auf die Fugenabmessungen zu achten.
Bewegungsfugen des Bauwerks sind, sofern in den Leistungstexten nicht eine andere Ausführung vorgeschrieben wird, mit Dehnfugenprofilen herzustellen.

## Grundschule Grüntal: Sockelsanierung Bestandsgebäude
Datum: 19.01.2026

### Bereich 1 Baustelleneinrichtung

#### Abschnitt 1.1 Baustelleneinrichtung allgemein

**1.1.10 Baustelleneinrichtung**
Baustelleneinrichtung herstellen, für die gesamte Bauzeit vorhalten und nach Abschluss der Arbeiten vollständig zurückbauen, einschließlich Wiederherstellung des ursprünglichen Zustandes.
Menge: 1,000 psch

#### Abschnitt 1.2 Bauzaun

**1.2.10 Bauzaun - liefern und aufstellen**
*** Bedarfsposition ohne GB
Lieferung und Aufstellen eines Schutzzaunes.

Leistungsumfang:
- Bauzaunelemente mit verzinktem Stahlrohrrahmen
- Höhe 2,00 m über Gelände
- Gesamtlänge ca. 150 m
- Standfüße und Sicherung gegen Windlasten
- Unterkriechschutz ca. 80 m
Menge: 150,000 m

**1.2.20 Bauzaun - vorhalten**
*** Bedarfsposition ohne GB
Vorhalten des Bauzaunes während der gesamten Bauzeit über die Schulferien hinaus. Abrechnung je Woche.

Leistungsumfang:
- Sicherstellung der Standsicherheit
- Instandhaltung bei Beschädigungen
Menge: 265,000 mWo

**1.2.30 Bauzaun - räumen**
*** Bedarfsposition ohne GB
Rückbau und Abtransport des Bauzaunes nach Anordnung des Auftraggebers.

Leistungsumfang:
- Rückbau sämtlicher Zaunelemente
- Entfernen der Standfüße und Sicherungen
- Abtransport von der Baustelle
Menge: 150,000 m

#### Abschnitt 1.3 Bauwasser

**1.3.10 Bauwasseranschluss installieren und beseitigen**
Bauwasserversorgung für die gesamte Baustelle auf dem Baugelände installieren und beseitigen
einschl. der erforderlichen Anschluss- und Verbindungsleitungen
einschl. Messeinrichtung für den Verbrauch
In die Position ist das Heranführen des Bauwassers vom Anschluss mit provisorischer Leitung bis zum Schwerpunkt der Baustelleneinrichtung mit einzukalkulieren.
Menge: 1,000 Stk

**1.3.20 Bauwasseranschluss vorhalten**
Bauwasserversorgung für die gesamte Baustelle auf dem Baugelände vorhalten (vorherige Position)
Menge: 6,000 Wo

**1.3.30 Bauwasseranschluss - Mietverlängerung**
je Woche zu vorherige Pos. Bauwasseranschluss
Menge: 1,000 Wo

#### Abschnitt 1.4 Baustrom

*Hinweis: Hinweis Baustrom*
Baustrom
Der Bieter hat sich über die Anschlussmöglichkeiten an Ort
und Stelle bzw. bei den zuständigen Versorgungsunternehmen
vor Angebotsabgabe zu informieren und die Genehmigung
hierfür einzuholen. Sämtliche Kosten hierfür sind mit einzurechen
Enthalten ist ferner:
Verlegen und Anschließen der Zuleitung einschl. des Auf- und
Abbaues von evtl. Holzmasten mit Haupt- und Unterverteilern
für die eigenen Arbeiten, sowie für die Nachfolgehandwerker.

**1.4.10 Baustrom Kombi- Zählerschrank 80 A**
Baustromverteilerschrank Nennstrom 80 A mit Zählerplatz zur Aufnahme eines EVU Zählers.

Ausgänge:
1 Steckdose CEE 63 A
2 Steckdosen CEE 32 A
2 Steckdosen CEE 16 A
6 Schutzkontaktsteckdosen

inkl. Anschlusskabel nach ört. Gegebenheit, Verbringen an den Aufstellort (liefern, aufstellen und anschließen), monatliche Prüfung, Abstimmung und Organisation mit dem Versorger; Die Baustromverteiler sind während der Bauzeit allen beteiligten Gewerken zur Nutzung zur Verfügung zu stellen.

Demontage nach Abschluss der Baustelle sowie Abtransport.
Menge: 1,000 Stk

**1.4.20 Baustromverteilerschrank für Baustelleneinrichtung 80 A, vorhalten**
Abrechnung erfolgt über vorgehaltene Menge je Angefangene Woche.

Vorhaltedauer: ca. 6 Wochen
Menge: 6,000 Wo

**1.4.30 Bautrom - Mietverlängerung**
je Woche zu vorherige Pos. Baustrom
Menge: 1,000 Wo

**1.4.40 Transportable Steckdosenverteiler**
Stellen von 1x transportablen Steckdosenverteilern aus robusten Gehäuse,
Schutzgrad IP54, Auf- und Ausbau nach VDE 0612 und 0100, ausgerüstet mit mindestens:
- 6 Schukosteckdosen
- 1 FI Schutzschalter 25/0,03A
- Zuleitung
- 1 CEE Gerätestecker 16 A einschließlich Zuleitung vom bauseitigen Baustromverteiler bis 50m

Der Steckdosenverteiler ist während der Bauzeit allen beteiligten Gewerken zur Nutzung zur Verfügung zu stellen und nach Beendigung des Bauvorhabens zur Eigenverwendung zu demontieren und abzutransportieren.
liefern, aufstellen und betriebsbereit anschließen.
Menge: 3,000 Stk

**1.4.50 Transportable Steckdosenverteiler, vorhalten**
Abrechnung erfolgt über vorgehaltene Menge je Angefangene Woche. 3 St. Steckdosenverteiler x 6 Wochen.
Vorhaltedauer: 6 Wochen
Menge: 18,000 StWo

#### Abschnitt 1.5 Sanitär

**1.5.10 Chemietoilette liefern und beseitigen**
Chemietoilette liefern, aufstellen und nach Bauende beseitigen.
Menge: 1,000 Stk

**1.5.20 Chemietoilette vorhalten und reinigen**
Chemietoilette für ca. 6 Wochen vorhalten,
inklusive wöchentlicher Reinigung, Seifenspender und Papierhandtuchhalter.
Menge: 6,000 Wo

**1.5.30 Chemietoilette - Mietverlängerung**
je Woche zu vorherige Pos. Chemietoilette
Menge: 1,000 Wo

### Bereich 2 Erdarbeiten / Abbruch / Fundamente

#### Abschnitt 2.1 Oberboden und Aushub

**2.1.10 Oberboden abtragen und zwischenlagern**
Oberboden ggf. einschließlich Vegetationsdecke abtragen und innerhalb der Baustelle zwischenlagern;
Dicke des Abtrags im Mittel ca. 10 cm.
Menge: 17,940 m3

**2.1.20 Aushub entlang der Souterrainwand**
Kontrollierten Aushub entlang der Fassade zur Freilegung der Kellerwand herstellen,
inkl. leichter Böschungssicherung;
Länge ca. 135 lfm, Höhe ca. 1,25 m.
Bei größeren Wurzelfunden (über 5 cm Durchmesser), bei denen ein Untergraben nicht möglich ist, ist die Bauleitung zu informieren;
gefundene Leitungen etc. sind mit Maßangaben in die Pläne einzutragen;
Ringerder und Drainage sind ggf. zu berücksichtigen.

Leistungsumfang:
- Aushub bis zur geplanten Tiefe und Länge mit Arbeitsraum gemäß Angabe
- Einhaltung aller Sicherheits- und Arbeitsschutzvorschriften
- Berücksichtigung Ringerder/Drainage sowie vorhandener Leitungen nach örtlicher Situation
Menge: 147,300 m³

**2.1.30 Zusätzl. Aushub im Bereich der Eingangstreppe**
Kontrollierten Aushub im Bereich der Eingangstreppe,
Länge ca. 6,30 m, Breite ca. 2,20 m, Höhe ca. 40 cm.
gefundene Leitungen etc. sind mit Maßangaben in die Pläne einzutragen;
Ringerder und Drainage sind ggf. zu berücksichtigen.

Leistungsumfang:
- Aushub bis zur geplanten Tiefe und Länge
- Einhaltung aller Sicherheits- und Arbeitsschutzvorschriften
- Berücksichtigung Ringerder/Drainage sowie vorhandener Leitungen nach örtlicher Situation
Menge: 5,550 m³

#### Abschnitt 2.2 Entsorgung Aushub

**2.2.10 Probenahme und Untersuchung des Bodenaushubs**
Probenahme des Bodenaushubs auf der Baustelle durch qualifiziertes Fachpersonal durchführen lassen und in einem akkreditierten Labor untersuchen lassen;
Ergebnisse sind schriftlich mit Bewertung sowie Verwertungs-/Entsorgungsempfehlung zusammenzufassen.

Leistungsumfang:
- Probenahme durch sachkundiges Personal
- Transport der Proben zum Labor
- Laboruntersuchung gemäß geltender Vorschriften
- Erstellung eines Prüfberichts mit Bewertung
- Übergabe der Ergebnisse
Menge: 1,000 psch

**2.2.20 Boden laden und entsorgen – unbelastetes Bodenmaterial**
Laden, Transportieren und Entsorgen von Bodenmaterial im Zuge der Erdarbeiten.

Leistungsumfang:
- Boden, Riesel, Sand und Holzhackschnitzel transportieren, laden und entsorgen
- Bodenklasse 3 bis 5 gemäß DIN 18300 (2019)
- zum Teil verdichtete Böden durch Befahrung
- Einstufung des Materials nach Untersuchung gemäß Ersatzbaustoffverordnung (EBV)
- Einbau- bzw. Entsorgungsklasse für unbelastetes Bodenmaterial (z. B. BM-0)
- Abrechnung nach Lieferschein
Menge: 153,000 m³

**2.2.30 Boden laden und entsorgen – gering belastetes Bodenmaterial**
*** Bedarfsposition ohne GB
Laden, Transportieren und Entsorgen von Bodenmaterial im Zuge der Erdarbeiten.

Leistungsumfang:
- Boden, Riesel, Sand und Holzhackschnitzel transportieren, laden und entsorgen
- Bodenklasse 3 bis 5 gemäß DIN 18300 (2019)
- zum Teil verdichtete Böden durch Befahrung
- Einstufung des Materials nach Untersuchung gemäß Ersatzbaustoffverordnung (EBV)
- Einbau- bzw. Entsorgungsklasse für gering belastetes Bodenmaterial (z. B. BM-F1)
- Abrechnung nach Lieferschein
Menge: 1,000 m³

**2.2.40 Boden laden und entsorgen – mäßig belastetes Bodenmaterial**
*** Bedarfsposition ohne GB
Laden, Transportieren und Entsorgen von Bodenmaterial im Zuge der Erdarbeiten.

Leistungsumfang:
- Boden, Riesel, Sand und Holzhackschnitzel transportieren, laden und entsorgen
- Bodenklasse 3 bis 5 gemäß DIN 18300 (2019)
- zum Teil verdichtete Böden durch Befahrung
- Einstufung des Materials nach Untersuchung gemäß Ersatzbaustoffverordnung (EBV)
- Einbau- bzw. Entsorgungsklasse für mäßig belastetes Bodenmaterial (z. B. BM-F2)
- Abrechnung nach Lieferschein.
Menge: 1,000 m³

**2.2.50 Boden laden und entsorgen – stärker belastetes Bodenmaterial**
*** Bedarfsposition ohne GB
Laden, Transportieren und Entsorgen von Bodenmaterial im Zuge der Erdarbeiten.

Leistungsumfang:
- Boden, Riesel, Sand und Holzhackschnitzel transportieren, laden und entsorgen
- Bodenklasse 3 bis 5 gemäß DIN 18300 (2019)
- zum Teil verdichtete Böden durch Befahrung
- Einstufung des Materials nach Untersuchung gemäß Ersatzbaustoffverordnung (EBV)
- Einbau- bzw. Entsorgungsklasse für stärker belastetes Bodenmaterial (z. B. BM-F3)
- Abrechnung nach Lieferschein.
Menge: 1,000 m³

#### Abschnitt 2.3 Abbrucharbeiten Bestand

**2.3.10 Abbruch und Entsorgung Bestandstreppe**
Bestehende Eingangstreppe aus Beton und Ziegel fachgerecht abbrechen und entsorgen;
Treppe bestehend aus einem Podest und 5 Stufen (Stufenhöhe ca. 17 cm, Auftrittstiefe ca. 30 cm),
Gesamtbreite ca. 5,70 m, inkl. Trennung vom Bestand,
Abtransport und fachgerechter Entsorgung des Abbruchmaterials.

Leistungsumfang:
- Schutz angrenzender Bauteile vor Beschädigung
- Mechanischer Abbruch der Treppenkonstruktion
- ggf. Stemmarbeiten zur Trennung von angrenzenden Bauteilen
- Verladen, Abtransport und fachgerechte Entsorgung des gesamten Bauschutts
- Grobreinigung der Abbruchstelle nach Abschluss der Arbeiten
Menge: 10,000 m³

**2.3.20 Abbruch und Entsorgung Bestandsfundamente Eingangstreppe**
Streifenfundamente der Bestandseingangstreppe aus Beton abbrechen und auf Haufen (auf befestigten Flächen innerhalb der Baustelle) zusammentragen;
fachgerechte Entsorgung des Abbruchmaterials.

Leistungsumfang:
- Schutz angrenzender Bauteile vor Beschädigung
- Mechanischer Abbruch der Fundamente
- ggf. Stemmarbeiten zur Trennung von angrenzenden Bauteilen
- Verladen, Abtransport und fachgerechte Entsorgung des gesamten Bauschutts
- Grobreinigung der Abbruchstelle nach Abschluss der Arbeiten
Menge: 4,200 m³
DIN 276-1 2008-12: 210
DIN 276 2018-12: 210

**2.3.30 Abbruch und Entsorgung Geländer Bestandstreppe**
Bestehende Geländer fachgerecht und zerstörungsfrei im Anschlussbereich zur Bausubstanz zurückbauen; Geländer aus Ober- und Untergurt aus Flachstahl sowie vertikalen Füllstäben aus Flachstahl;
inkl. fachgerechtem Abtrennen der Befestigungen sowie Abtransport und Entsorgung aller Metallteile.

Leistungsumfang:
- Rückbau des Geländers
- Fachgerechtes Abtrennen an den Verankerungspunkten
- Aufnehmen und Sortieren der Altmaterialien
- Verladen, Abtransport und fachgerechte Entsorgung gemäß aktueller Vorschriften
Menge: 5,000 lfm

#### Abschnitt 2.4 Neue Fundamente

**2.4.10 Streifenfundament Eingangstreppe herstellen, B/T 30/50cm**
Streifenfundament Treppenanlage (Eingang) aus Ortbeton C20/25 herstellen,
inkl. Ausschachten, Sohle herstellen, planieren und verdichten, Wiederverfüllung und Verdichtung;
Oberfläche waagerecht;
OK-Fundament ca. OKG;
konstruktive Bewehrung;
inkl. Schalung;
ggfs. Sauberkeitsschicht erforderlich;
statische Bemessung durch AN (prüffähig vorzulegen);
alle Materialien/Lieferung durch AN;
Abrechnung nach Aufmaß auf der Baustelle.
Menge: 0,860 m3

**2.4.20 Streifenfundament Eingangstreppe herstellen, B/T 35/50cm**
Streifenfundament Treppenanlage (Eingang) aus Ortbeton C20/25 herstellen,
inkl. Ausschachten, Sohle herstellen, planieren und verdichten, Wiederverfüllung und Verdichtung;
Oberfläche waagerecht;
OK-Fundament ca. OKG;
konstruktive Bewehrung;
inkl. Schalung;
ggfs. Sauberkeitsschicht erforderlich;
statische Bemessung durch AN (prüffähig vorzulegen);
alle Materialien/Lieferung durch AN;
Abrechnung nach Aufmaß auf der Baustelle.
Menge: 1,300 m3

**2.4.30 Fundament Rollstuhl-Hebeühne herstellen, L/B 162,5/180cm**
Fundamentplatte aus Ortbeton C20/25 herstellen, inkl. Ausschachten, Sohle herstellen, planieren und verdichten, Wiederverfüllung und Verdichtung;
Oberfläche waagerecht;
OK-Fundament = OK Streifenfundamente Eingangstreppe;
konstruktive Bewehrung;
inkl. Schalung;
ggfs. Sauberkeitsschicht erforderlich;
Statik nach AN (prüffähig vorzulegen);
alle Materialien/Lieferung durch AN;
Abrechnung nach Aufmaß.

Einbauteile/Anker/Befestigungssysteme gemäß Herstellervorgaben der Hebebühne und in Abstimmung mit Ausschreibung Eingangsbereich – Stahlbau.
Menge: 1,450 m3

### Bereich 3 Abdichtungsarbeiten Kellerwand

#### Abschnitt 3.1 Untergrundvorbereitung

**3.1.10 Kelleraussenwand reinigen**
Zuvor abgegrabene Kelleraußenwand für nachträgliche Außendämmung/Abdichtung reinigen und vorbereiten; Schmutz und Staub mechanisch und mittels Hochdruckreiniger entfernen;
haftungsmindernde Schichten (alte Putz-, Abdichtungs- oder Anstrichschichten) entfernen;
Bauschutt fachgerecht entsorgen;
tragfähigen, sauberen Untergrund für anschließende Arbeiten sicherstellen.

Leistungsumfang:
- Mechanische Reinigung
- Hochdruckreinigung
- Entfernen haftungsmindernder Altbeschichtungen
- Bauschutt aufnehmen und fachgerecht entsorgen
- Tragfähigen, sauberen Untergrund herstellen
Menge: 168,750 m2

**3.1.20 Kellerwand untersuchen, Feuchtigkeit Wasserschaden**
Feuchtemessung der Kellerwände im Bereich des Wasserschadens vom 19.01.2026 mittels geeignetem Messgerät;
exemplarische Messung an sechs repräsentativen Punkten;
Auswertung und Dokumentation der Ergebnisse;
bei festgestellter Durchfeuchtung nachträglich Veranlassung geeigneter Trocknungsmaßnahmen
Menge: 168,750 m²

**3.1.30 Fehlstellen ausbessern, Kellerwand**
Fehlstellen, Löcher und größere Schäden in Wandbereichen und Wandanschlussbereichen an Bauteile ausbessern;
mit geeigneter mineralischer Spachtelmasse spachteln und verschleifen;
Fehlstellen bis ca. 30 × 30 cm.
Menge: 20,000 St
Leistungsbereiche: 034
DIN 276-1 2008-12: 345
DIN 276 2018-12: 345

**3.1.40 Verschließen vorhandener Kellerfenster**
Vorhandene Kellerfensteröffnungen in der Außenwand zum späteren Überdämmen dauerhaft schließen.

Leistungsumfang:
- Verschließen der Fensteröffnungen durch Ausmauern mit geeignetem Mauerwerk
- vollflächiges Vermörteln und kraftschlüssiger Anschluss an das bestehende Mauerwerk
- Wandstärke ca. 20 cm
- Fenstergröße ca. 40 × 60 cm
- Herstellung einer ebenen Oberfläche als Untergrund für die nachfolgende Sockeldämmung
- Abrechnung je Stück
Menge: 12,000 St

**3.1.50 Ausgleichputz Zementmörtel**
Ausgleichsputz auf den abzudichtenden Außenwandflächen des Kellers herstellen;
in unterschiedlicher Höhe bis OK Geländeanschluss bzw. UK Fassade Bestand;
OK ist sauber abzuschnüren;
Putzstärke i. M. 15 mm;
Höhen gemäß Sockeldetail.
Menge: 168,750 m2

#### Abschnitt 3.2 Abdichtung gemäß DIN 18533

**3.2.10 Abdichtung der Kelleraußenwände gemäß DIN 18533**
Abdichtung der Kelleraußenwände gemäß DIN 18533 fachgerecht ausführen und dauerhaft/lückenlos gegen Feuchtigkeitseinwirkung herstellen.

Leistungsumfang:
- Voranstrich als Haftbrücke
- Zweilagiger Auftrag kunststoffmodifizierter Bitumendickbeschichtung
- Trockenschichtdicke mind. 3 mm über gesamte Fläche
- Systemausführung gemäß Herstellervorgaben
- Abdichtung vor Anbringen der Perimeterdämmung vollständig aushärten lassen
- Verarbeitung nur bei geeigneter Witterung (kein Regen, kein Frost, mind. +5 °C)
- Eck- und Anschlussbereiche (Hohlkehlen, Durchführungen, Sockelanschlüsse) besonders sorgfältig ausführen
- Schutz vor mechanischer Beschädigung während der Bauphase
- Abrechnung nach tatsächlich abgedichteter Fläche
- Höhen und Anschlüsse gemäß Sockeldetail
Menge: 168,750 m²

### Bereich 4 Sockeldämmung

#### Abschnitt 4.1 Wärmedämmarbeiten

**4.1.10 Wärmedämmung XPS, WLS 040, d=12 cm an Kellerwand anbringen**
Wärmedämmung aus extrudiertem Polystyrol-Hartschaum (XPS) an der Kelleraußenwand liefern und fachgerecht anbringen;
Sockelhöhe ca. 60 cm (bis UK Dämmung Bestand);
Platten im Verband, stoßversetzt und hohlraumfrei verlegen;
ggf. Verdübelung nach Herstellervorgaben;
alle erforderlichen Nebenarbeiten (Fugenschlüsse, Anpassungen an Laibungen, Anschlüsse zum Wandaufbau etc.) sind einzukalkulieren.

Leistungsumfang:
- Lieferung/Zuschnitt XPS-Sockeldämmplatten (120 mm)
- Systemkonformen Kleberspachtel auftragen
- Platten verkleben und verlegen (stoßversetzt, hohlraumfrei)
- ggf. Verdübelung nach Hersteller
- Nebenarbeiten inkl. Anschlüsse/Fugen/Anpassungen
- Abrechnung nach tatsächlich gedämmter Fläche
Menge: 168,750 m²

**4.1.20 Armierungsschicht**
Armierungsschicht als Vorbereitung für den Oberputz herstellen, inkl. Grundierung, vollflächigem Einbetten eines Glasfasergewebes sowie Auftragen und Glätten der Armierungsmasse;
Trocknungszeiten/Verarbeitungsvorgaben gemäß Hersteller einhalten.

Leistungsumfang:
- Grundierung systemkompatibel
- Armierungsmasse in Schichtdicke nach Herstellervorgabe
- Glasfasergewebe vollflächig einbetten
- Glätten für Oberputz
Menge: 94,500 m2

**4.1.30 Oberputz (Sockel)**
Mineralischen Sockelputz im Sockelbereich ausführen, Körnung 2–3 mm, inkl. Materiallieferung;
gleichmäßige Schichtdicke;
Oberfläche strukturiert, ebenmäßig und frostbeständig;
inkl. Einarbeiten von Putzprofilen und Abschlussleisten;
Putzstärke ca. 15 mm.
Menge: 94,500 m2

**4.1.40 Sockelanstrich diffusionsoffene Silikonharzfarbe**
Diffusionsoffenen Sockelanstrich auf Silikonharzbasis fachgerecht ausführen;
mind. 2 Anstrichschichten (Grundierung + Endanstrich);
Farbton nach Bemusterung gemäß Angabe Architekt;
Ausführung auf tragfähigen, trockenen und frostfreien Untergründen;
Einhaltung der Trocknungszeiten/Verarbeitungstemperaturen laut Hersteller;
saubere Farbtonabsetzung mit scharfen Farbkanten und gleichmäßiger Farbdeckung.

Leistungsumfang:
- Grundierung und Endanstrich (mind. zweilagig)
- Farbton nach Bemusterung
- Verarbeitung gemäß Herstellerangaben
Menge: 94,500 m2

**4.1.50 Zulage Gewebeeckwinkel im Bereich der Gebäudeecke**
Vorgefertigte Gewebe-Eckwinkel an Gebäudeecken gemäß Vorgaben liefern und montieren;
Befestigung in frischer Armierung;
Ansetzen an Gebäudeecken und Fensterlaibungen zur Herstellung eines sauberen, schlagfesten Eckenschutzes; Überdeckung und vollflächige Einbettung.
Menge: 8,400 lfm

### Bereich 5 Entwässerung / Abdichtungsarbeiten Sockel

#### Abschnitt 5.1 Sockel- und Entwässerungsarbeiten

**5.1.10 Bitumenabdichtung Sockelbereich**
WDVS-Sockelflächen im erdberührenden Bereich bituminös abdichten;
die Abdichtung ist so auszubilden, dass oberhalb der Geländeoberkante keine bituminöse Abdichtung sichtbar ist;
Schutz des Einbindebereichs durch Noppenbahn;
Höhen und Anschlüsse gemäß Sockeldetail.
Menge: 182,250 m²

**5.1.20 Drän- und Schutzbahn**
Drän- und Schutzsystem als Noppenbahn (HDPE) mit LDPE-Gleitfolie und PP-Vlies auf senkrechter Abdichtung oder Dämmung liefern und einbauen vor Auffüllung der Arbeitsräume;
Zu-/Verschnitt und Anpassung an OK fertiges Gelände sind einzukalkulieren;
mechanische Befestigung z. B. Scheibenkopfnägel/Clip/Dübel;
Überlappung beachten, Filtervlies im Überlappungsbereich doppelt;
Vlies zum Erdreich ausgerichtet;
Oberkante bündig mit OK Belag bzw. OK Traufkies, gerader Schnitt;
Höhen/Anschlüsse gemäß Sockeldetail.
Menge: 168,750 m²

**5.1.30 Drainagekies liefern und einbauen**
*** Bedarfsposition ohne GB
Liefern und Einbauen von Drainagekies zur Bettung, Hinterfüllung und vollständigen Ummantelung der Drainageleitung.

Leistungsumfang:
- Lieferung Drainagekies Körnung 16/32 mm
- Herstellen eines Drainagebetts, Höhe ca. 40 cm
- Hinterfüllung des Arbeitsraums im Bereich der Drainage
- Vollständige seitliche und obere Ummantelung der Drainageleitung
- Einbau lagenweise und höhengerecht gemäß Sockeldetail
- Abrechnung nur im Ausführungsfall
Menge: 38,900 m³

**5.1.40 Drainagerohr liefern und verlegen**
*** Bedarfsposition ohne GB
Liefern und verlegen einer gelochten PVC-Drainageleitung DN 150 gemäß DIN 4095 und DIN 18308 zur Ableitung von Sickerwasser.

Leistungsumfang:
- Lieferung Drainagerohr DN 150, gelocht
- Verlegung im erforderlichen Gefälle, mind. 0,5 %
- Lage und Höhen gemäß Sockeldetail
- Anschluss an vorhandene Drainage sofern vorhanden
- Alternativ Anschluss an vorhandenen Revisions- bzw. Kontrollpunkt gemäß örtlicher Situation
- Anschlüsse an vorhandene Regenwasserleitungen herstellen
- Fachgerechtes Herstellen aller Übergänge und Formstücke
- Abrechnung nur im Ausführungsfall
Menge: 135,000 lfm

**5.1.50 Standrohre neu setzen**
Ausbau der vorhandenen Standrohre im Bereich der Kelleraußenwand sowie Neueinbau nach Fertigstellung der Sockeldämmung.

Leistungsumfang:
- Fachgerechte Demontage der vorhandenen Standrohre
- Schutz der bestehenden Grundleitung
- Montage neuer Standrohre nach Fertigstellung der Sockeldämmung
- Lieferung und Einbau aller erforderlichen Formstücke und Befestigungen
- Anschluss an bestehende Grundleitung
- Erforderliche Erdarbeiten im Anschlussbereich
- Dichtheitsprüfung der Anschlüsse
Menge: 8,000 St

**5.1.60 Fallrohre Anschluss**
Vorhandene Fallrohre fachgerecht an neue Standrohre anschließen;
neue Fallrohre aus Titanzink, DN gemäß Bestand, inkl. Formstücke, Befestigungen und Übergangsstücke liefern und montieren;
Montage mit passenden Rohrschellen, Dichtungen und ggf. Wandabständen;
Übergänge funktionsgerecht unterhalb OKG anschließen, Keine Verwendung von Formstücken oberhalb OKG;
Gefälle/Ausrichtung exakt einhalten;
Ausführung gemäß Fachregeln und DIN;
provisorische Lösung entsorgen;
Übergänge abdichten;
Prüfung auf Dichtheit und Funktion.

Leistungsumfang:
- Entsorgung provisorischer Lösung
- Lieferung/Montage Fallrohre Titanzink DN gem. Bestand
- Formstücke/Bögen/Schellen/Muffen etc.
- Abdichtung Übergänge, Anschluss unterhalb OKG
- Dichtheits-/Funktionsprüfung
Menge: 8,000 St

### Bereich 6 Wiederverfüllen und Außenanlagen

#### Abschnitt 6.1 Verfüllung

**6.1.10 Wiederverfüllung des Aushubs**
Aushubbereiche entlang der Kellerfassade mit geeignetem Bodenmaterial wieder verfüllen.

Leistungsumfang:
- Wiederverfüllen der Aushubbereiche mit seitlich gelagertem Aushubmaterial
- lagenweiser Einbau und Verdichtung zur Minimierung von Setzungen und zur Gewährleistung einer dauerhaften Standsicherheit
- Schutz angrenzender Bauteile während der Arbeiten
- Herstellung eines Grobplanums
Menge: 89,870 m3

**6.1.20 Wiederverfüllung mit Ersatzmaterial**
Lieferung und Einbau von geeignetem Bodenmaterial zum Wiederverfüllen der Aushubbereiche, sofern der vorhandene Aushub nicht wiederverwendet werden kann oder bereits entsorgt wurde.

Leistungsumfang:
- Lieferung von geeignetem, verdichtungsfähigem Bodenmaterial
- Transport des Materials zur Baustelle
- Einbau und lagenweise Verdichtung
- Herstellung eines Grobplanums
- Abrechnung nach Volumenmaß
Menge: 89,870 m³

#### Abschnitt 6.2 Kies- und Randarbeiten

**6.2.10 Kiesschicht unter Eingangstreppe**
Kiesschicht unter der neuen Stahl-Eingangstreppe herstellen;
Länge ca. 6,30 m, Breite ca. 3,40 m, Höhe ca. 40 cm;
Gefälle vom Gebäude weg;
Kies Körnung 20–40 mm liefern und einbauen;
Oberfläche verdichten;
inkl. Randabschluss (Metallprofil);
Höhen/Anschlüsse gemäß Planung Eingangstreppe.
Menge: 10,000 m³

**6.2.20 Kiesstreifen herstellen**
Kiesstreifen als Spritzschutz entlang der Hauswand gemäß Planung herstellen;
Breite ca. 30 cm, Tiefe ca. 40 cm;
Gefälle vom Gebäude weg;
Kies Körnung 20–40 mm liefern und einbauen;
Oberfläche verdichten;
inkl. Randabschluss (Metallprofil);
Höhen/Anschlüsse gemäß Sockeldetail.
Menge: 135,000 lfm

**6.2.30 Randstein herstellen**
Randstein aus Stahlbeton als Begrenzung des Kiesstreifens im Sockelbereich liefern und herstellen;
Abmessungen ca. 60 × 300 mm (B × H);
Oberkante Randstein ca. 5 cm über OK Kies herauskragend;
flucht- und höhengerechter Einbau gemäß Planung/Sockeldetail.
Menge: 138,000 lfm

### Bereich 7 Rampe

#### Abschnitt 7.1 Pflasterarbeiten

**7.1.10 Oberboden abtragen**
Oberboden ggf. einschließlich Vegetationsdecke abtragen;
Dicke des Abtrags im Mittel ca. 23 cm
Menge: 5,750 m3

**7.1.20 Oberboden entsorgen**
Oberboden fachgerecht entsorgen
Menge: 5,750 m3

**7.1.30 Erdplanum herstellen**
Herstellung des Planums zur Aufnahme der Schottertragschicht.

Leistungsumfang:
- Höhen- und profilgerechtes Herstellen des Planums
- Intensive, dynamische und kreuzweise Verdichtung
- Tragfähigkeitsanforderung: Ev2 > 45 MN/m² oder Evd > 24 MN/m²
- Nachweis der erreichten Verdichtung durch die ausführende Firma
Menge: 25,000 m²

**7.1.40 Schottertragschicht (Pflasterbereich)**
Lieferung und Einbau einer Schottertragschicht aus gebrochenem Natursteinmaterial gemäß den geltenden technischen Regelwerken.
Das Material ist profilgerecht einzubauen und lagenweise zu verdichten.
Schichtdicke im verdichteten Zustand: 15 cm.
Menge: 25,000 m2

**7.1.50 Betonsteinpflaster, d=8cm, Rampe rollstuhlgerecht**
Betonsteinpflaster auf Bettungsschicht liefern und fachgerecht verlegen, einschließlich Lieferung aller Materialien und erforderlicher Nebenarbeiten. Oberfläche des Pflasterbelags entsprechend der Rampenneigung parallel zur Tragschicht ausbilden. Rampe als Zuwegung zum Hebelift für Rollstuhlfahrende gemäß DIN 18040-1 ausführen.

Rampe:
- Neigung max. 6 %
- Breite 2,40 m
- Länge 10,40 m
- Maße nach Aufmaß AN
Pflaster:
- Dicke 10 cm
- Rutschwiderstand mind. R11
- Farbe: naturbelassen grau, analog Eingang Schule, nach Vorgabe Architekt
- Bemusterung zu Farbe und Abmessungen Pflaster
Menge: 25,000 m2

### Bereich 8 Elektroarbeiten

#### Abschnitt 8.1 Leerrohr Elektro

**8.1.10 Leerrohr Elektro für Rollstuhl-Hebebühne**
Herstellen einer unterirdischen Elektrovorsorgeleitung für die Rollstuhl-Hebebühne. Ausführung in Abstimmung mit Hersteller der Hebebühne.

Leistungsumfang:
- Lieferung und Verlegung eines geeigneten Elektro-Leerrohrs (mind. DN 50)
- Lage/Höhen/Übergabepunkt gemäß örtlicher Situation
- Verlegung im Erdreich ca. 60 cm unter OK Gelände
- Warnband 20 cm über Rohr
- Einlegen eines reißfesten Zugbands / Einziehhilfe über die gesamte Rohrlänge
- Fachgerechtes Abdichten der Rohrenden gegen Feuchtigkeit und Verschmutzung
- Einmessung und Dokumentation der Lage
Menge: 2,000 lfm

### Bereich 9 Stundenlohnarbeiten

#### Abschnitt 9.1 Stundenlohn

**9.1.10 Stundenlohnarbeiten Helfer**
Stundenlohnarbeiten durch Arbeitskräfte auf Anordnung des AG ausführen;
Verrechnungssatz umfasst sämtliche Aufwendungen (Lohn-/Gehalt, Nebenkosten, Zuschläge, lohngebundene/lohnabhängige Kosten, sonstige Sozialkosten, Gemeinkosten, Wagnis und Gewinn);
Erschwerniszuschläge (Überstunden, Nacht-/Sonntags-/Feiertagsarbeit) gesondert;
Maschinenkosten für Maschineneinsätze bis Einkaufwert 1.500 € enthalten;
Verbrauchsmaterial getrennt vergütet.
Menge: 10,000 h

**9.1.20 Stundenlohnarbeiten Facharbeiter**
Stundenlohnarbeiten durch Arbeitskräfte sind auf Anordnung des AG auszuführen. Der Verrechnungssatz für die jeweilige Arbeitskraft umfasst sämtliche Aufwendungen wie Lohn- und Gehaltskosten, Lohn- und Gehaltsnebenkosten, Zuschläge, lohngebundene und lohnabhängige Kosten, sonstige Sozialkosten, Gemeinkosten, Wagnis und Gewinn.
Erschwerniszuschläge wie Zuschläfe für Überstunden, Nacht-, Sonntags- und Feiertagsarbeit werden gesondert vergütet. Enthalten sein müssen auch Kosten für Maschineneinsätze für Maschinen mit Einkaufwert bis 1.500 €.
Verbrauchsmaterialien werden getrennt vergütet
Menge: 10,000 h
